# Estaca geotérmica

- Propriedade do ficheiro: CYPE Ingenieros S.A.
- Formato: FIEBDC-3/2016
- Programa: Gerador de preços para construção civil. CYPE Ingenieros, S.A.
- Data: 18/04/2024
- Âmbito geográfico: Cabo Verde
- Moeda: CVE
- Custos indirectos: 3 %
- IVA: 15 %

## I Instalações

### IC Aquecimento, arrefecimento, climatização e A.Q.S.

#### ICU Geotermia

**ICU018** Ud Estaca geotérmica.
Tubagem para formação de estaca geotérmica, formada por tubo de polietileno reticulado (PE-Xa), de 25 mm de diâmetro exterior e 2,3 mm de espessura, SDR11, com pés para união em U de tubos, distanciadores para tubos, atilhos de fixação à armadura da estaca (não incluída neste preço), curvatubos de plástico, tampões para os tubos. Incluindo ligações de tubagens e remates. Totalmente montada, ligada e testada.
Inclui: Colocação de tubagens, acessórios e peças especiais. Ligação de todos os circuitos.
Critério de medição de projecto: Número de unidades previstas, segundo documentação gráfica de Projecto.
Critério de medição de obra: Medir-se-á o número de unidades realmente executadas segundo especificações de Projecto.

| Código | Un | Descrição | Rendimento | Preço | Importância |
|---|---|---|---|---|---|
| mt37tpu075bc | m | Tubo de polietileno reticulado (PE-Xa), de 25 mm de diâmetro exterior e 2,3 mm de espessura, SDR11, segundo NP EN ISO 15875-2, com o preço incrementado em 10% relativamente a acessórios e peças especiais. (material) | 82 | 675.72 | 55409.040 |
| mt37sgu031a | Ud | Distanciador para tubos de 25 mm de diâmetro. (material) | 12 | 1119.89 | 13438.680 |
| mt37sgu030a | Ud | Pé de polietileno de alta densidade (PE 100), para união em U de tubos, electrossoldável. (material) | 4 | 14399.73 | 57598.920 |
| mt37tpu705a | Ud | Atilho de poliamida para fixação da tubagem. (material) | 80 | 12.63 | 1010.400 |
| mt37sgu035b | Ud | Curvatubos de plástico, de 25 mm de diâmetro. (material) | 8 | 968.03 | 7744.240 |
| mt37sgu033b | Ud | Tampão para tubo de polietileno reticulado (PE-Xa) de 25 mm de diâmetro, SDR11. (material) | 8 | 288.17 | 2305.360 |
| mo004 | h | Oficial de 1ª instalador de aquecimento. (mão de obra) | 0.939 | 639.39 | 600.387 |
| mo103 | h | Ajudante de instalador de aquecimento. (mão de obra) | 0.939 | 398.19 | 373.900 |
| % | % | Custos directos complementares | 2 % | 138480.927 | 2769.619 |
|  |  | Custos directos |  |  | 141250.546 |

Resíduos:
- colocação: mt37tpu075bc; factor de resíduo 0.0275
- colocação: mt37tpu705a Atilho de poliamida para fixação da tubagem; factor de resíduo 0.028
- colocação: mt37sgu033b Tampão para tubo de polietileno reticulado (PE-Xa) de 25 mm de diâmetro, SDR11; factor de resíduo 0.0437

## Recursos

**mt37tpu075bc** m Tubo de polietileno reticulado (PE-Xa)
Dados técnicos: Custo energético 15.113 MJ; Emissão de CO2 0.750 kg; Código LER 17 02 03; Massa do elemento 0.156 kg; Volume 0.00026 m3

**mt37tpu705a** Ud Atilho de poliamida para fixação da tubagem
Dados técnicos: Custo energético 0.116 MJ; Emissão de CO2 0.035 kg; Código LER 17 02 03; Massa do elemento 0.001 kg; Volume 0.000002 m3
Resíduos:
- embalagem: re150101 Embalagens de papel e cartão. (componente de resíduo); rendimento 0.035 kg; Código LER 15 01 01; Massa do elemento 1 kg; Volume 0.001333 m3

**mt37sgu033b** Ud Tampão para tubo de polietileno reticulado (PE-Xa) de 25 mm de diâmetro, SDR11
Dados técnicos: Custo energético 1.389 MJ; Emissão de CO2 0.078 kg; Código LER 17 02 03; Massa do elemento 0.01 kg; Volume 0.000017 m3
Resíduos:
- embalagem: re150101 Embalagens de papel e cartão; rendimento 0.035 kg
