# Controlo centralizado da instalação de climatização

- Propriedade do ficheiro: CYPE Ingenieros S.A.
- Formato: FIEBDC-3/2016
- Programa: Gerador de preços para construção civil. CYPE Ingenieros, S.A.
- Data: 28/10/2024
- Âmbito geográfico: Cabo Verde
- Moeda: CVE
- Custos indirectos: 3 %
- IVA: 15 %

## I Instalações

### IC Aquecimento, arrefecimento, climatização e A.Q.S.

#### ICX Dispositivos de controlo centralizado

**ICX010** Ud Controlo centralizado da instalação de climatização.
Controlo centralizado da instalação de climatização formado pelos seguintes elementos: controlador de instalação (BC), com capacidade de gerir até 60 fan-coils via bus de comunicações configurável para 2 tubos só de frio ou só de calor, 2 tubos frio e calor com ou sem apoio de resistências eléctricas e 4 tubos; interface homem-máquina (HMI), para visualização e configuração, com ecrã LCD iluminado, com 8 linhas de texto em vários idiomas; adaptador de chiller (relé + bornes); transformador para controlador de instalação; sonda de temperatura exterior para controlador de instalação; caixa de PVC para controlador de instalação, de 380x300x120 mm; alimentador de bus; cabo de bus de comunicações de 1 par, de 1 mm² de secção, entrelaçado de 5 voltas por metro. Totalmente montado, ligado e testado.
Inclui: Marcação. Colocação e fixação dos elementos. Ligação com a rede eléctrica.
Critério de medição de projecto: Número de unidades previstas, segundo documentação gráfica de Projecto.
Critério de medição de obra: Medir-se-á o número de unidades realmente executadas segundo especificações de Projecto.

| Código | Un | Descrição | Rendimento | Preço | Importância |
|---|---|---|---|---|---|
| mt42cnt010a | Ud | Controlador de instalação (BC), com capacidade de gerir até 60 fan-coils via bus de comunicações configurável para 2 tubos só de frio ou só de calor, 2 tubos frio e calor com ou sem apoio de resistências eléctricas e 4 tubos. (material) | 1 | 215511.25 | 215511.250 |
| mt42cnt020a | Ud | Adaptador de chiller (relé + bornes). (material) | 1 | 7679.32 | 7679.320 |
| mt42cnt030a | Ud | Transformador para controlador de instalação. (material) | 1 | 9476.61 | 9476.610 |
| mt42cnt050a | Ud | Sonda de temperatura exterior para controlador de instalação. (material) | 1 | 6208.82 | 6208.820 |
| mt42cnt060a | Ud | Caixa de PVC para controlador de instalação, de 380x300x120 mm. (material) | 1 | 12254.24 | 12254.240 |
| mt42cnt070a | Ud | Alimentador de bus. (material) | 1 | 69440.7 | 69440.700 |
| mt42cnt040a | Ud | Interface homem-máquina (HMI), para visualização e configuração, com ecrã LCD iluminado, com 8 linhas de texto em vários idiomas. (material) | 1 | 82021.72 | 82021.720 |
| mt42cnt120a | m | Cabo de bus de comunicações de 1 par, de 1 mm² de secção, entrelaçado de 5 voltas por metro. (material) | 100 | 849.63 | 84963.000 |
| mo005 | h | Oficial de 1ª instalador de ar condicionado. (mão de obra) | 2.337 | 644.41 | 1505.986 |
| mo104 | h | Ajudante de instalador de ar condicionado. (mão de obra) | 2.337 | 401.31 | 937.861 |
| % | % | Custos directos complementares | 2 % | 489999.507 | 9799.990 |
|  |  | Custos directos |  |  | 499799.497 |

Resíduos:
- colocação: mt42cnt120a Cabo de bus de comunicações de 1 par, de 1 mm² de secção, entrelaçado de 5 voltas por metro; factor de resíduo 0.011236

## Recursos

**mt42cnt060a** Ud Caixa de PVC para controlador de instalação, de 380x300x120 mm
Dados técnicos: Custo energético 0.019 MJ; Emissão de CO2 0.031 kg
Resíduos:
- embalagem: re150101 Embalagens de papel e cartão. (componente de resíduo); rendimento 0.036 kg; Código LER 15 01 01; Massa do elemento 1 kg; Volume 0.001333 m3

**mt42cnt070a** Ud Alimentador de bus
Dados técnicos: Custo energético 37.590 MJ; Emissão de CO2 2.009 kg
Resíduos:
- embalagem: re150101 Embalagens de papel e cartão; rendimento 0.038 kg

**mt42cnt120a** m Cabo de bus de comunicações de 1 par, de 1 mm² de secção, entrelaçado de 5 voltas por metro
Dados técnicos: Custo energético 0.370 MJ; Emissão de CO2 0.072 kg; Código LER 17 04 11; Massa do elemento 0.0089 kg; Volume 0.000006 m3
Resíduos:
- embalagem: re150101 Embalagens de papel e cartão; rendimento 0.077 kg
