# Válvula de gás

- Propriedade do ficheiro: CYPE Ingenieros S.A.
- Formato: FIEBDC-3/2016
- Programa: Gerador de preços para construção civil. CYPE Ingenieros, S.A.
- Data: 28/10/2024
- Âmbito geográfico: Cabo Verde
- Moeda: CVE
- Custos indirectos: 3 %
- IVA: 15 %

## I Instalações

### IG Gases combustíveis

#### IGW Elementos

**IGW020** Ud Válvula de gás.
Válvula de esfera de aço inoxidável com comando de alavanca, com flanges em ambos lados de 3/4" de diâmetro, PN=40 bar.
Inclui: Montagem, ligação e verificação do seu correcto funcionamento.
Critério de medição de projecto: Número de unidades previstas, segundo documentação gráfica de Projecto.
Critério de medição de obra: Medir-se-á o número de unidades realmente executadas segundo especificações de Projecto.

| Código | Un | Descrição | Rendimento | Preço | Importância |
|---|---|---|---|---|---|
| mt43acv110b | Ud | Válvula de esfera de aço inoxidável com comando de alavanca, com flanges em ambos lados de 3/4" de diâmetro, PN=40 bar. (material) | 1 | 30581.88 | 30581.880 |
| mo010 | h | Oficial de 1ª instalador de gás. (mão de obra) | 0.2 | 644.41 | 128.882 |
| mo109 | h | Ajudante de instalador de gás. (mão de obra) | 0.2 | 401.31 | 80.262 |
| % | % | Custos directos complementares | 2 % | 30791.024 | 615.820 |
|  |  | Custos directos |  |  | 31406.844 |

## Recursos

**mt43acv110b** Ud Válvula de esfera de aço inoxidável com comando de alavanca, com flanges em ambos lados de 3/4" de diâmetro, PN=40 bar
Dados técnicos: Custo energético 171.477 MJ; Emissão de CO2 25.270 kg
Resíduos:
- embalagem: re150101 Embalagens de papel e cartão. (componente de resíduo); rendimento 0.082 kg; Código LER 15 01 01; Massa do elemento 1 kg; Volume 0.001333 m3
