# Alojamento para dispositivo de gás

- Propriedade do ficheiro: CYPE Ingenieros S.A.
- Formato: FIEBDC-3/2016
- Programa: Gerador de preços para construção civil. CYPE Ingenieros, S.A.
- Data: 21/06/2025
- Âmbito geográfico: Cabo Verde
- Moeda: CVE
- Custos indirectos: 3 %
- IVA: 15 %

## I Instalações

### IG Gases combustíveis

#### IGW Elementos

**IGW030** Ud Alojamento para dispositivo de gás.
Aro e porta de chapa electrozincada de 200x340 mm.
Critérios considerados na determinação do preço da unidade de obra: O preço não inclui a execução do nicho.
Inclui: Colocação e fixação de aro e porta.
Critério de medição de projecto: Número de unidades previstas, segundo documentação gráfica de Projecto.
Critério de medição de obra: Medir-se-á o número de unidades realmente executadas segundo especificações de Projecto.

| Código | Un | Descrição | Rendimento | Preço | Importância |
|---|---|---|---|---|---|
| mt43cgp060b | Ud | Aro e porta de chapa electrozincada de 200x340 mm. (material) | 1 | 3328.25 | 3328.250 |
| mo010 | h | Oficial de 1ª instalador de gás. (mão de obra) | 0.286 | 672.75 | 192.407 |
| mo109 | h | Ajudante de instalador de gás. (mão de obra) | 0.344 | 418.91 | 144.105 |
| % | % | Custos directos complementares | 2 % | 3664.762 | 73.295 |
|  |  | Custos directos |  |  | 3738.057 |

## Recursos

**mt43cgp060b** Ud Aro e porta de chapa electrozincada de 200x340 mm
Dados técnicos: Custo energético 0.016 MJ; Emissão de CO2 0.026 kg
Resíduos:
- embalagem: re150101 Embalagens de papel e cartão. (componente de resíduo); rendimento 0.03 kg; Código LER 15 01 01; Massa do elemento 1 kg; Volume 0.001333 m3
