# Aplique

- Propriedade do ficheiro: CYPE Ingenieros S.A.
- Formato: FIEBDC-3/2016
- Programa: Gerador de preços para construção civil. CYPE Ingenieros, S.A.
- Data: 03/02/2023
- Âmbito geográfico: Cabo Verde
- Moeda: CVE
- Custos indirectos: 3 %
- IVA: 15 %

## I Instalações

### II Iluminação

#### III Instalação interior

**III160** Ud Aplique.
Aplique de parede, de 402x130x400 mm, para 1 lâmpada fluorescente TC-L de 24 W, com corpo de luminária formado por perfis de alumínio extrudido, acabamento termoesmaltado, de cor branca; reflector acabamento termoesmaltado de cor branca; difusor de policarbonato com chapa microperfurada; protecção IP20, isolamento classe F e rendimento maior que 65%. Instalação em superfície. Inclusive lâmpadas.
Inclui: Marcação. Montagem, ligação e verificação do seu correcto funcionamento.
Critério de medição de projecto: Número de unidades previstas, segundo documentação gráfica de Projecto.
Critério de medição de obra: Medir-se-á o número de unidades realmente executadas segundo especificações de Projecto.

| Código | Un | Descrição | Rendimento | Preço | Importância |
|---|---|---|---|---|---|
| mt34ode030a | Ud | Aplique de parede, de 402x130x400 mm, para 1 lâmpada fluorescente TC-L de 24 W, com corpo de luminária formado por perfis de alumínio extrudido, acabamento termoesmaltado, de cor branca; reflector acabamento termoesmaltado de cor branca; difusor de policarbonato com chapa microperfurada; protecção IP20, isolamento classe F e rendimento maior que 65%. (material) | 1 | 18432.2 | 18432.200 |
| mt34tuf020e | Ud | Lâmpada fluorescente compacta TC-L de 24 W. (material) | 1 | 852.61 | 852.610 |
| mo003 | h | Oficial de 1ª electricista. (mão de obra) | 0.172 | 567.64 | 97.634 |
| mo102 | h | Ajudante de electricista. (mão de obra) | 0.172 | 353.55 | 60.811 |
| % | % | Custos directos complementares | 2 % | 19443.255 | 388.865 |
|  |  | Custos directos |  |  | 19832.120 |

## Recursos

**mt34ode030a** Ud Aplique de parede
Dados técnicos: Custo energético 271.185 MJ; Emissão de CO2 19.698 kg
Resíduos:
- embalagem: re150101 Embalagens de papel e cartão. (componente de resíduo); rendimento 0.14 kg; Código LER 15 01 01; Massa do elemento 1 kg; Volume 0.001333 m3
- embalagem: re170203 Plástico. (componente de resíduo); rendimento 0.07 kg; Código LER 17 02 03; Massa do elemento 1 kg; Volume 0.001667 m3
