# Pára-raios com dispositivo de ionização não radioactivo "PDI"

- Propriedade do ficheiro: CYPE Ingenieros S.A.
- Formato: FIEBDC-3/2016
- Programa: Gerador de preços para construção civil. CYPE Ingenieros, S.A.
- Data: 10/11/2025
- Âmbito geográfico: Cabo Verde
- Moeda: CVE
- Custos indirectos: 3 %
- IVA: 15 %

## I Instalações

### IP Protecção contra o raio

#### IPE Sistemas externos

**IPE030** Ud Pára-raios com dispositivo de ionização não radioactivo "PDI".
Sistema externo de protecção contra o raio, formado por pára-raios com dispositivo de ionização não radioactivo tipo "PDI", avanço de 15 µs e raio de protecção de 32 a 52 m segundo NP 4426, colocado em cobertura sobre mastro de aço galvanizado a quente, de 1 1/2" de diâmetro e 6 m de comprimento. Incluindo suportes, peças especiais, barra condutora de cobre estanhado, vias de faíscas, contador dos impactos de raio recebidos, tubo de protecção da baixada e tomada de terra com barra condutora de cobre estanhado.
Inclui: Marcação. Colocação do mastro. Execução da tomada de terra. Montagem, ligação e verificação do seu correcto funcionamento.
Critério de medição de projecto: Número de unidades previstas, segundo documentação gráfica de Projecto.
Critério de medição de obra: Medir-se-á o número de unidades realmente executadas segundo especificações de Projecto.

| Código | Un | Descrição | Rendimento | Preço | Importância |
|---|---|---|---|---|---|
| mt41pea010aaa | Ud | Pára-raios tipo "PDI" com dispositivo de ionização não radioactivo, avanço de 15 µs e raio de protecção de 32 a 52 m, de 1 m de altura, segundo NP 4426. (material) | 1 | 278005.7 | 278005.700 |
| mt41paa010a | Ud | Peça de adaptação cabeça-mastro e ensamblamento cabeça-mastro-condutor, de latão, para mastro de 1 1/2" e tubo interior com cabo de cobre de 8 a 10 mm de diâmetro ou barra condutora de cobre estanhado de 30x2 mm. (material) | 1 | 12622 | 12622.000 |
| mt41paa020a | Ud | Mastro de aço galvanizado a quente, de 1 1/2" de diâmetro e 6 m de comprimento, para fixação a parede ou estrutura. (material) | 1 | 44172.24 | 44172.240 |
| mt41paa040a | Ud | Tripé de ancoragem para mastro, com placa base de 500x500x10 mm, de aço galvanizado a quente, de 1 m de comprimento, para fixar com parafusos à cobertura. (material) | 1 | 79672.01 | 79672.010 |
| mt41pca010a | m | Barra condutora de cobre estanhado, nua, de 30x2 mm. (material) | 59.5 | 8190.67 | 487344.865 |
| mt41paa056a | Ud | Suporte piramidal para condutor de 8 mm de diâmetro ou barra condutora de entre 30x2 mm e 30x3,5 mm de secção, para fixação do grampo a superfícies horizontais. (material) | 16 | 1748.13 | 27970.080 |
| mt41paa050a | Ud | Grampo de aço inoxidável, para fixação de barra condutora de entre 30x2 mm e 30x3,5 mm de secção a parede. (material) | 20 | 3946.35 | 78927.000 |
| mt41paa070a | Ud | Caminho de faíscas, para mastro de antena e ligação a chapa de cobre estanhado. (material) | 1 | 46446.54 | 46446.540 |
| mt41paa080a | Ud | Caminho de faíscas, para união entre tomadas de terra. (material) | 1 | 43251.43 | 43251.430 |
| mt41paa053a | Ud | Manguito de latão de 55x55 mm com placa intermédia, para união múltipla de cabos de cobre de 8 a 10 mm de diâmetro e barras condutoras de cobre estanhado de 30x2 mm. (material) | 2 | 5225.35 | 10450.700 |
| mt41paa060a | Ud | Contador mecânico dos impactos de raio recebidos pelo sistema de protecção. (material) | 1 | 84409.22 | 84409.220 |
| mt41paa052a | Ud | Manga seccionadora de latão, de 70x50x15 mm, com sistema de dobradiça, para união de barras condutoras de entre 30x2 mm e 30x3,5 mm de secção. (material) | 1 | 6748.42 | 6748.420 |
| mt41pca020a | Ud | Tubo de aço galvanizado, de 2 m de comprimento, para a protecção da baixada da barra condutora. (material) | 1 | 9166.95 | 9166.950 |
| mt35ata010a | Ud | Caixa de polipropileno para tomada de terra, de 250x250x250 mm, com tampa amovível. (material) | 3 | 21197.8 | 63593.400 |
| mt35ata020a | Ud | Ponte para comprovação de ligação à terra de la instalação eléctrica. (material) | 2 | 16072.28 | 32144.560 |
| mt35ate020a | Ud | Eléctrodo para rede de terra cobreado com 254 µm, fabricado em aço, de 14,3 mm de diâmetro e 2 m de comprimento. (material) | 2 | 8068.63 | 16137.260 |
| mt41paa140a | Ud | Peça de latão, para união de eléctrodo de circuito de terra a cabo de cobre de 8 a 10 mm de diâmetro ou barra condutora de cobre estanhado de 30x2 mm. (material) | 2 | 3418.59 | 6837.180 |
| mt35ate010a | Ud | Eléctrodo dinâmico para rede de terra, de 28 mm de diâmetro e 2,5 m de comprimento, de longa duração, com efeito condensador. (material) | 1 | 60501.28 | 60501.280 |
| mt35ata030a | Ud | Embalagem de 5 kg de gel concentrado, ecológico e não corrosivo, para a preparação de 20 litros de melhorador da condutividade de ligação à terra. (material) | 2 | 16048.51 | 32097.020 |
| mo007 | h | Oficial de 1ª instalador de pára-raios. (mão de obra) | 22.797 | 672.75 | 15336.682 |
| mo106 | h | Ajudante de instalador de pára-raios. (mão de obra) | 22.797 | 418.91 | 9549.891 |
| % | % | Custos directos complementares | 2 % | 1445384.428 | 28907.689 |
|  |  | Custos directos |  |  | 1474292.117 |

Resíduos:
- colocação: mt41pca010a Barra condutora de cobre estanhado, nua, de 30x2 mm; factor de resíduo 0.024
- colocação: mt41paa050a Grampo de aço inoxidável, para fixação de barra condutora de entre 30x2 mm e 30x3,5 mm de secção a parede; factor de resíduo 0.0045098
- colocação: mt41pca020a Tubo de aço galvanizado, de 2 m de comprimento, para a protecção da baixada da barra condutora; factor de resíduo 0.0280411

## Recursos

**mt41paa010a** Ud Peça de adaptação cabeça-mastro e ensamblamento cabeça-mastro-condutor
Dados técnicos: Custo energético 105.459 MJ; Emissão de CO2 7.141 kg
Resíduos:
- embalagem: re150101 Embalagens de papel e cartão. (componente de resíduo); rendimento 0.072 kg; Código LER 15 01 01; Massa do elemento 1 kg; Volume 0.001333 m3

**mt41paa020a** Ud Mastro de aço galvanizado a quente, de 1 1/2" de diâmetro e 6 m de comprimento, para fixação a parede ou estrutura
Dados técnicos: Custo energético 503.387 MJ; Emissão de CO2 51.015 kg
Resíduos:
- embalagem: re150101 Embalagens de papel e cartão; rendimento 0.18 kg
- embalagem: re170203 Plástico. (componente de resíduo); rendimento 0.09 kg; Código LER 17 02 03; Massa do elemento 1 kg; Volume 0.001667 m3

**mt41pca010a** m Barra condutora de cobre estanhado, nua, de 30x2 mm
Dados técnicos: Custo energético 20.467 MJ; Emissão de CO2 0.417 kg; Código LER 17 04 01; Massa do elemento 0.534 kg; Volume 0.000356 m3
Resíduos:
- embalagem: re170203 Plástico; rendimento 0.008 kg

**mt41paa050a** Ud Grampo de aço inoxidável, para fixação de barra condutora de entre 30x2 mm e 30x3,5 mm de secção a parede
Dados técnicos: Custo energético 6.349 MJ; Emissão de CO2 0.548 kg; Código LER 17 04 05; Massa do elemento 0.051 kg; Volume 0.000024 m3
Resíduos:
- embalagem: re170203 Plástico; rendimento 0.04 kg

**mt41paa060a** Ud Contador mecânico dos impactos de raio recebidos pelo sistema de protecção
Dados técnicos: Custo energético 33.781 MJ; Emissão de CO2 2.826 kg
Resíduos:
- embalagem: re150101 Embalagens de papel e cartão; rendimento 0.086 kg

**mt41paa052a** Ud Manga seccionadora de latão
Dados técnicos: Custo energético 52.749 MJ; Emissão de CO2 3.601 kg
Resíduos:
- embalagem: re150101 Embalagens de papel e cartão; rendimento 0.072 kg

**mt41pca020a** Ud Tubo de aço galvanizado, de 2 m de comprimento, para a protecção da baixada da barra condutora
Dados técnicos: Custo energético 498.086 MJ; Emissão de CO2 50.692 kg; Código LER 17 04 05; Massa do elemento 10.36 kg; Volume 0.004933 m3
Resíduos:
- embalagem: re170203 Plástico; rendimento 0.028 kg

**mt35ata010a** Ud Caixa de polipropileno para tomada de terra, de 250x250x250 mm, com tampa amovível
Dados técnicos: Custo energético 130.607 MJ; Emissão de CO2 4.153 kg
Resíduos:
- embalagem: re150101 Embalagens de papel e cartão; rendimento 0.075 kg

**mt35ata020a** Ud Ponte para comprovação de ligação à terra de la instalação eléctrica
Dados técnicos: Custo energético 113.365 MJ; Emissão de CO2 7.672 kg
Resíduos:
- embalagem: re150101 Embalagens de papel e cartão; rendimento 0.072 kg

**mt35ate020a** Ud Eléctrodo para rede de terra cobreado com 254 µm, fabricado em aço, de 14,3 mm de diâmetro e 2 m de comprimento
Dados técnicos: Custo energético 35.189 MJ; Emissão de CO2 1.486 kg
Resíduos:
- embalagem: re150101 Embalagens de papel e cartão; rendimento 0.072 kg

**mt35ate010a** Ud Eléctrodo dinâmico para rede de terra
Dados técnicos: Custo energético 168.766 MJ; Emissão de CO2 6.913 kg
Resíduos:
- embalagem: re150101 Embalagens de papel e cartão; rendimento 0.086 kg
