# Armário modular pré-fabricado, para encastrar

- Propriedade do ficheiro: CYPE Ingenieros S.A.
- Formato: FIEBDC-3/2016
- Programa: Gerador de preços para construção civil. CYPE Ingenieros, S.A.
- Data: 18/04/2024
- Âmbito geográfico: Cabo Verde
- Moeda: CVE
- Custos indirectos: 3 %
- IVA: 15 %

## L Vãos

### LA Armários

#### LAF Modulares, de madeira

**LAF010** Ud Armário modular pré-fabricado, para encastrar.
Armário modular pré-fabricado, encastrado, de duas folhas de batente de 250x70x60 cm, de painel aglomerado revestido com papel melamínico, de 16 mm de espessura, nos lados, tecto, base e armário superior, e de 10 mm de espessura no fundo; porta com folha de 19 mm de espessura e bordos desta com lâmina de 1,4 mm de PVC. Inclusive pré-aro, dormentes de madeira para apoio da base do armário, painel de madeira para base do armário, módulos coluna e prateleiras de divisão no armário superior, molduras em MDF plastificadas, guarnição, soco e outras ferragens, adesivo de reacção de poliuretano, para colagem de madeira e espuma de poliuretano para enchimento da folga entre pré-aro e armário.
Inclui: Colocação do pré-aro. Colocação dos dormentes. Fixação da base de apoio aos dormentes. Montagem de todos os elementos componentes do armário modular. Alojamento e calçamento do armário no pré-aro. Fixação do armário ao pré-aro. Ajuste final. Enchimento da folga entre pré-aro e armário com espuma de poliuretano. Colocação de acessórios.
Critério de medição de projecto: Número de unidades previstas, segundo documentação gráfica de Projecto.
Critério de medição de obra: Medir-se-á o número de unidades realmente executadas segundo especificações de Projecto.

| Código | Un | Descrição | Rendimento | Preço | Importância |
|---|---|---|---|---|---|
| mt18mva040 | kg | Adesivo de reacção de poliuretano, para colagem de madeira. (material) | 0.3 | 538.53 | 161.559 |
| mt22eap010fb | Ud | Armário modular pré-fabricado, para encastrar, de duas folhas de batente de 250x70x60 cm, de painel aglomerado revestido com papel melamínico, de 16 mm de espessura, nos lados, tecto, base e armário superior, e de 10 mm de espessura no fundo; porta com folha de 19 mm de espessura e bordos desta com lâmina de 1,4 mm de PVC; varões de pendurar de alumínio estriado com resistência à dobragem, cor dourado, com suportes laterais de igual cor; dobradiças rectas com acabamento cromado (4 unidades por porta) e puxadores de cor dourada para portas de batente, com pré-aro, dormentes de madeira para apoio da base do armário, painel de madeira para base do armário, módulos coluna e prateleiras de divisão no armário superior, molduras em MDF plastificadas, guarnição, soco e outras ferragens. (material) | 1 | 45948.54 | 45948.540 |
| mt22www040 | Ud | Aerossol de 750 ml de espuma adesiva auto-expansível, elástica, de poliuretano monocomponente, de 25 kg/m³ de densidade, condutibilidade térmica 0,0345 W/(m°C), 135% de expansão, alongamento até à rotura 45% e 7 N/cm² de resistência à tracção, estável de -40°C a 90°C; para aplicar com pistola; segundo EN 13165. (material) | 0.1 | 1353.6 | 135.360 |
| mo017 | h | Oficial de 1ª carpinteiro. (mão de obra) | 1.65 | 631.24 | 1041.546 |
| mo058 | h | Ajudante de carpinteiro. (mão de obra) | 0.825 | 401.41 | 331.163 |
| % | % | Custos directos complementares | 2 % | 47618.168 | 952.363 |
|  |  | Custos directos |  |  | 48570.531 |

Resíduos:
- colocação: mt18mva040 Adesivo de reacção de poliuretano, para colagem de madeira; factor de resíduo 0.046245
- colocação: mt22eap010fb; factor de resíduo 0.00245904
- colocação: mt22www040; factor de resíduo 0.024

## Recursos

**mt18mva040** kg Adesivo de reacção de poliuretano, para colagem de madeira
Dados técnicos: Custo energético 144.471 MJ; Emissão de CO2 7.014 kg; Código LER 17 09 04; Massa do elemento 1 kg; Volume 0.000667 m3
Resíduos:
- embalagem: re170203 Plástico. (componente de resíduo); rendimento 0.003 kg; Código LER 17 02 03; Massa do elemento 1 kg; Volume 0.001667 m3

**mt22eap010fb** Ud Armário modular pré-fabricado
Dados técnicos: Custo energético 2903.195 MJ; Emissão de CO2 66.961 kg; Código LER 17 02 01; Massa do elemento 71.8 kg; Volume 0.065273 m3
Resíduos:
- embalagem: re150101 Embalagens de papel e cartão. (componente de resíduo); rendimento 0.262 kg; Código LER 15 01 01; Massa do elemento 1 kg; Volume 0.001333 m3
- embalagem: re170203 Plástico; rendimento 0.135 kg
- embalagem: re170604 Materiais de isolamento não abrangidos em 17 06 01 e 17 06 03. (componente de resíduo); rendimento 0.014 kg; Código LER 17 06 04; Massa do elemento 1 kg; Volume 0.001667 m3

**mt22www040** Ud Aerossol de 750 ml de espuma adesiva auto-expansível
Dados técnicos: Custo energético 4.178 MJ; Emissão de CO2 0.208 kg; Código LER 17 06 04; Massa do elemento 0.01875 kg; Volume 0.000031 m3
Resíduos:
- embalagem: re150104 Embalagens de metal. (componente de resíduo); rendimento 0.15 kg; Código LER 15 01 04; Massa do elemento 1 kg; Volume 0.001667 m3
