# Isolamento térmico pelo exterior em fachada para sistemas ETICS

- Propriedade do ficheiro: CYPE INGENIEROS, S.A.
- Formato: FIEBDC-3/2002
- Âmbito geográfico: Cabo Verde
- Moeda: CVE
- Custos indirectos: 3.00 %
- IVA: 15.00 %

**NAF060** m² Isolamento térmico pelo exterior em fachada para sistemas ETICS, formado por painel rígido de poliestireno expandido, de superfície lisa e bordo lateral recto, de 20 mm de espessura, resistência térmica 0,65 m²°C/W, condutibilidade térmica 0,031 W/(m°C), colocado topo a topo e fixado com argamassa cola e fixações mecânicas.
Isolamento térmico pelo exterior em fachada para sistemas ETICS, formado por painel rígido de poliestireno expandido, de superfície lisa e bordo lateral recto, de 20 mm de espessura, resistência térmica 0,65 m²°C/W, condutibilidade térmica 0,031 W/(m°C), colocado topo a topo e fixado com argamassa cola e fixações mecânicas.
Inclui: Limpeza e preparação da superfície suporte. Implantação e corte do isolamento. Aplicação da cola. Colocação do isolamento. Fixação do isolamento. Tratamento de pontos singulares.
Critério de medição de projecto: Superfície medida segundo documentação gráfica de Projecto.
Critério de medição de obra: Medir-se-á a superfície realmente executada segundo especificações de Projecto.
Critérios considerados na determinação do preço da unidade de obra: O preço não inclui a camada de regularização nem a camada de acabamento.

| Código | Un | Descrição | Rendimento | Preço | Importância |
|---|---|---|---|---|---|
| mt16aaa010 | kg | Argamassa cola para fixação de materiais isolantes. (material) | 4.000 | 28.41 | 113.64 |
| mt16pel010iac | m² | Painel rígido de poliestireno expandido, segundo NP EN 13163, de superfície lisa e bordo lateral recto, de 20 mm de espessura, resistência térmica 0,65 m²°C/W, condutibilidade térmica 0,031 W/(m°C), Euroclasse E de reacção ao fogo, com código de designação EPS-EN 13163-L2-W2-T1-S2-P5-CS(10)100-TR150-BS150-DS(N)2-DS(70,90)1. (material) | 1.050 | 268.19 | 281.60 |
| mt16aaa021a | Ud | Bucha de expansão e prego de polipropileno, com aro de estanquidade, para fixação mecânica de painéis isolantes. (material) | 6.000 | 12.04 | 72.24 |
| mo054 | h | Oficial de 1ª montador de isolamentos. (mão de obra) | 0.116 | 472.00 | 54.75 |
| mo101 | h | Ajudante de montador de isolamentos. (mão de obra) | 0.116 | 292.26 | 33.90 |
| % | % | Custos directos complementares | 2 % | 556.13 | 11.12 |
|  |  | Custos directos |  |  | 567.25 |
