# Isolamento térmico de testa de laje e pilares em fachada, com poliestireno extrudido

- Propriedade do ficheiro: CYPE Ingenieros S.A.
- Formato: FIEBDC-3/2016
- Programa: Gerador de preços para construção civil. CYPE Ingenieros, S.A.
- Data: 21/06/2025
- Âmbito geográfico: Cabo Verde
- Moeda: CVE
- Custos indirectos: 3 %
- IVA: 15 %

## N Isolamentos e impermeabilizações

### NA Isolamentos térmicos

#### NAJ Pontes térmicas

**NAJ010** m² Isolamento térmico de testa de laje e pilares em fachada, com poliestireno extrudido.
Isolamento térmico de testas de laje e pilares embebidos na espessura da fachada, formado por painel rígido de poliestireno extrudido, de superfície rugosa acanalada e bordo lateral com encaixe macho-fêmea e recto, de 40 mm de espessura, resistência à compressão >= 300 kPa, resistência térmica 1,2 m²°C/W, condutibilidade térmica 0,034 W/(m°C), colocado topo a topo e cravagem com pontas metálicas à cofragem da estrutura antes da betonagem.
Inclui: Implantação e corte do isolamento. Fixação do isolamento.
Critério de medição de projecto: Superfície medida segundo documentação gráfica de Projecto.
Critério de medição de obra: Medir-se-á a superfície realmente executada segundo especificações de Projecto.

| Código | Un | Descrição | Rendimento | Preço | Importância |
|---|---|---|---|---|---|
| mt16pxa010eaq | m² | Painel rígido de poliestireno extrudido, segundo EN 13164, de superfície rugosa acanalada e bordo lateral com encaixe macho-fêmea e recto, de 40 mm de espessura, resistência à compressão >= 300 kPa, resistência térmica 1,2 m²°C/W, condutibilidade térmica 0,034 W/(m°C), Euroclasse E de reacção ao fogo segundo NP EN 13501-1, com código de designação XPS-EN 13164-T2-CS(10/Y)300-DS(70,90)-DLT(2)5-WL(T)0,7-WD(V)3-FTCD1. (material) | 1.05 | 1474.92 | 1548.666 |
| mt08var070 | kg | Pontas metálicas de cabeça larga. (material) | 0.15 | 1029.98 | 154.497 |
| mo054 | h | Oficial de 1ª montador de isolamentos. (mão de obra) | 0.172 | 672.75 | 115.713 |
| mo101 | h | Ajudante de montador de isolamentos. (mão de obra) | 0.172 | 419.67 | 72.183 |
| % | % | Custos directos complementares | 2 % | 1891.059 | 37.821 |
|  |  | Custos directos |  |  | 1928.880 |

Resíduos:
- colocação: mt16pxa010eaq; factor de resíduo 0.048
- colocação: mt08var070 Pontas metálicas de cabeça larga; factor de resíduo 0.0045

## Recursos

**mt16pxa010eaq** m² Painel rígido de poliestireno extrudido
Dados técnicos: Custo energético 111.135 MJ; Emissão de CO2 3.550 kg; Código LER 17 06 04; Massa do elemento 1.24 kg; Volume 0.002067 m3
Resíduos:
- embalagem: re170203 Plástico. (componente de resíduo); rendimento 0.024 kg; Código LER 17 02 03; Massa do elemento 1 kg; Volume 0.001667 m3

**mt08var070** kg Pontas metálicas de cabeça larga
Dados técnicos: Custo energético 14.060 MJ; Emissão de CO2 0.570 kg; Código LER 17 04 05; Massa do elemento 1 kg; Volume 0.000476 m3
