# Isolamento térmico de pavimentos flutuantes, com placas de nódulos de poliestireno

- Propriedade do ficheiro: CYPE Ingenieros S.A.
- Formato: FIEBDC-3/2016
- Programa: Gerador de preços para construção civil. CYPE Ingenieros, S.A.
- Data: 29/10/2024
- Âmbito geográfico: Cabo Verde
- Moeda: CVE
- Custos indirectos: 3 %
- IVA: 15 %

## N Isolamentos e impermeabilizações

### NA Isolamentos térmicos

#### NAL Pavimentos flutuantes

**NAL035** m² Isolamento térmico de pavimentos flutuantes, com placas de nódulos de poliestireno.
Isolamento térmico de pavimentos flutuantes formado por, placa de nódulos, de poliestireno expandido (EPS), 75,5x106 cm.
Inclui: Limpeza e preparação da superfície suporte. Implantação e corte do isolamento. Colocação do isolamento e dos seus complementos.
Critério de medição de projecto: Superfície medida segundo documentação gráfica de Projecto.
Critério de medição de obra: Medir-se-á a superfície realmente executada segundo especificações de Projecto.

| Código | Un | Descrição | Rendimento | Preço | Importância |
|---|---|---|---|---|---|
| mt17sch010a | m² | Placa de nódulos, de poliestireno expandido (EPS), 75,5x106 cm, para tubo de 16 mm de diâmetro, espaçamento do tubo múltiplo de 7,5 cm, união entre placas através de encaixe macho-fêmea, adequada para bases de pavimento de argamassa de cimento convencional. (material) | 1 | 3106.37 | 3106.370 |
| mo054 | h | Oficial de 1ª montador de isolamentos. (mão de obra) | 0.046 | 644.41 | 29.643 |
| mo101 | h | Ajudante de montador de isolamentos. (mão de obra) | 0.046 | 402.07 | 18.495 |
| % | % | Custos directos complementares | 2 % | 3154.508 | 63.090 |
|  |  | Custos directos |  |  | 3217.598 |

Resíduos:
- colocação: mt17sch010a; factor de resíduo 0.024

## Recursos

**mt17sch010a** m² Placa de nódulos
Dados técnicos: Custo energético 66.746 MJ; Emissão de CO2 2.330 kg; Código LER 17 06 04; Massa do elemento 0.69 kg; Volume 0.00115 m3
Resíduos:
- embalagem: re170203 Plástico. (componente de resíduo); rendimento 0.034 kg; Código LER 17 02 03; Massa do elemento 1 kg; Volume 0.001667 m3
