# Isolamento acústico a sons de condução aérea e de percussão de pavimentos flutuantes, com painéis de poliestireno expandido

- Propriedade do ficheiro: CYPE Ingenieros S.A.
- Formato: FIEBDC-3/2016
- Programa: Gerador de preços para construção civil. CYPE Ingenieros, S.A.
- Data: 03/02/2023
- Âmbito geográfico: Cabo Verde
- Moeda: CVE
- Custos indirectos: 3 %
- IVA: 15 %

## N Isolamentos e impermeabilizações

### NB Isolamentos acústicos

#### NBL Pavimentos flutuantes

**NBL041** m² Isolamento acústico a sons de condução aérea e de percussão de pavimentos flutuantes, com painéis de poliestireno expandido.
Isolamento acústico a sons de condução aérea e de percussão de pavimentos flutuantes, realizado com painéis rígidos de poliestireno expandido elastificado, segundo NP EN 13163, de superfície lisa e bordo lateral recto, de 35 mm de espessura, resistência térmica 1,05 m²°C/W, condutibilidade térmica 0,033 W/(m°C), colocado face a face; coberto com filme de polietileno de 0,2 mm de espessura e 184 g/m² de massa superficial e dessolidarização perimetral executada com o mesmo material isolante e banda de polietileno, de 5 mm de espessura e 20 cm de largura, densidade 20 kg/m³; preparado para receber uma base de pavimento de argamassa ou betão. Inclusive fita autocolante para vedação de juntas.
Inclui: Limpeza e preparação da superfície suporte. Corte do isolamento. Colocação do soco perimetral. Colocação do isolamento sobre a laje. Colocação do filme de polietileno. Colocação da fita perimetral. Vedação de juntas do filme de polietileno.
Critério de medição de projecto: Superfície medida segundo documentação gráfica de Projecto.
Critério de medição de obra: Medir-se-á a superfície realmente executada segundo especificações de Projecto.

| Código | Un | Descrição | Rendimento | Preço | Importância |
|---|---|---|---|---|---|
| mt16pel060mkd | m² | Painel rígido de poliestireno expandido elastificado, segundo NP EN 13163, de superfície lisa e bordo lateral recto, de 35 mm de espessura, resistência térmica 1,05 m²°C/W, condutibilidade térmica 0,033 W/(m°C), Euroclasse E de reacção ao fogo segundo NP EN 13501-1, com código de designação EPS-EN 13163-T3-L3-W2-S5-P10-BS50-DS(N)2-SD15; proporcionando uma redução do nível global de pressão sonora a sons de percussão de 40 dB. (material) | 1.05 | 655.14 | 687.897 |
| mt16png010d | m² | Filme de polietileno de 0,2 mm de espessura e 184 g/m² de massa superficial. (material) | 1.1 | 62.93 | 69.223 |
| mt16pnc030a | m | Banda de polietileno, de 5 mm de espessura e 20 cm de largura, densidade 20 kg/m³, complemento para evitar pontes acústicas nos encontros verticais. (material) | 1.05 | 53.6 | 56.280 |
| mt16aaa030 | m | Fita autocolante para vedação de juntas. (material) | 0.4 | 46.05 | 18.420 |
| mo054 | h | Oficial de 1ª montador de isolamentos. (mão de obra) | 0.092 | 567.64 | 52.223 |
| mo101 | h | Ajudante de montador de isolamentos. (mão de obra) | 0.092 | 354.25 | 32.591 |
| % | % | Custos directos complementares | 2 % | 916.634 | 18.333 |
|  |  | Custos directos |  |  | 934.967 |

Resíduos:
- colocação: mt16pel060mkd; factor de resíduo 0.048
- colocação: mt16png010d Filme de polietileno de 0,2 mm de espessura e 184 g/m² de massa superficial; factor de resíduo 0.06
- colocação: mt16pnc030a; factor de resíduo 0.06

## Recursos

**mt16pel060mkd** m² Painel rígido de poliestireno expandido elastificado
Dados técnicos: Custo energético 51.022 MJ; Emissão de CO2 1.780 kg; Código LER 17 06 04; Massa do elemento 0.53 kg; Volume 0.000883 m3
Resíduos:
- embalagem: re170203 Plástico. (componente de resíduo); rendimento 0.024 kg; Código LER 17 02 03; Massa do elemento 1 kg; Volume 0.001667 m3

**mt16png010d** m² Filme de polietileno de 0,2 mm de espessura e 184 g/m² de massa superficial
Dados técnicos: Custo energético 27.540 MJ; Emissão de CO2 1.010 kg; Código LER 17 06 04; Massa do elemento 0.184 kg; Volume 0.000307 m3
Resíduos:
- embalagem: re170203 Plástico; rendimento 0.024 kg

**mt16pnc030a** m Banda de polietileno
Dados técnicos: Custo energético 2.838 MJ; Emissão de CO2 0.102 kg; Código LER 17 06 04; Massa do elemento 0.02 kg; Volume 0.000033 m3
Resíduos:
- embalagem: re170203 Plástico; rendimento 0.001 kg
