# Isolamento sonoro a sons de condução aérea e de percussão de pavimentos flutuantes, com lâminas de polietileno

- Propriedade do ficheiro: CYPE Ingenieros S.A.
- Formato: FIEBDC-3/2016
- Programa: Gerador de preços para construção civil. CYPE Ingenieros, S.A.
- Data: 18/04/2024
- Âmbito geográfico: Cabo Verde
- Moeda: CVE
- Custos indirectos: 3 %
- IVA: 15 %

## N Isolamentos e impermeabilizações

### NB Isolamentos sonoros

#### NBL Pavimentos flutuantes

**NBL020** m² Isolamento sonoro a sons de condução aérea e de percussão de pavimentos flutuantes, com lâminas de polietileno.
Isolamento sonoro a sons de condução aérea e de percussão de pavimentos flutuantes, realizado com telas de espuma de polietileno reticulado de 5 mm de espessura, dispostas face a face e dessolidarização perimetral executada com o mesmo material isolante; preparado para receber uma base de pavimento de argamassa ou betão. Inclusive fita autocolante para vedação de juntas.
Inclui: Limpeza e preparação da superfície suporte. Colocação do isolamento. Corte do isolamento. Vedação de juntas e ligações.
Critério de medição de projecto: Superfície medida segundo documentação gráfica de Projecto.
Critério de medição de obra: Medir-se-á a superfície realmente executada segundo especificações de Projecto.

| Código | Un | Descrição | Rendimento | Preço | Importância |
|---|---|---|---|---|---|
| mt16ptd040ya | m² | Lâmina de espuma de polietileno reticulado, de 5 mm de espessura, resistência térmica 0,135 m²°C/W, condutibilidade térmica 0,037 W/(m°C) e rigidez dinâmica 90 MN/m³, Euroclasse F de reacção ao fogo segundo NP EN 13501-1; proporcionando uma redução do nível global de pressão sonora a sons de percussão de 20 dB e uma redução do nível global ponderado de pressão a sons de condução aérea de 8 dBA, fornecida em rolos de 1x15 m. (material) | 1.22 | 312.95 | 381.799 |
| mt16aaa030 | m | Fita autocolante para vedação de juntas. (material) | 0.1 | 48.52 | 4.852 |
| mo054 | h | Oficial de 1ª montador de isolamentos. (mão de obra) | 0.057 | 639.39 | 36.445 |
| mo101 | h | Ajudante de montador de isolamentos. (mão de obra) | 0.057 | 398.94 | 22.740 |
| % | % | Custos directos complementares | 2 % | 445.836 | 8.917 |
|  |  | Custos directos |  |  | 454.753 |

Resíduos:
- colocação: mt16ptd040ya; factor de resíduo 0.06
- colocação: mt16aaa030 Fita autocolante para vedação de juntas; factor de resíduo 0.07

## Recursos

**mt16ptd040ya** m² Lâmina de espuma de polietileno reticulado
Dados técnicos: Custo energético 20.826 MJ; Emissão de CO2 0.772 kg; Código LER 17 06 04; Massa do elemento 0.135 kg; Volume 0.000225 m3
Resíduos:
- embalagem: re170203 Plástico. (componente de resíduo); rendimento 0.024 kg; Código LER 17 02 03; Massa do elemento 1 kg; Volume 0.001667 m3

**mt16aaa030** m Fita autocolante para vedação de juntas
Dados técnicos: Custo energético 0.339 MJ; Emissão de CO2 0.017 kg; Código LER 17 06 04; Massa do elemento 0.0025 kg; Volume 0.000004 m3
Resíduos:
- embalagem: re170203 Plástico; rendimento 0.001 kg
