# Isolamento sonoro a sons de percussão de pavimentos flutuantes, com painéis de poliuretano

- Propriedade do ficheiro: CYPE Ingenieros S.A.
- Formato: FIEBDC-3/2016
- Programa: Gerador de preços para construção civil. CYPE Ingenieros, S.A.
- Data: 18/04/2024
- Âmbito geográfico: Cabo Verde
- Moeda: CVE
- Custos indirectos: 3 %
- IVA: 15 %

## N Isolamentos e impermeabilizações

### NB Isolamentos sonoros

#### NBL Pavimentos flutuantes

**NBL031** m² Isolamento sonoro a sons de percussão de pavimentos flutuantes, com painéis de poliuretano.
Isolamento sonoro a sons de percussão de pavimentos flutuantes, formado por painel semi-rígido de espuma de poliuretano, de 2000x1000 mm e 20 mm de espessura, resistência à compressão 25 kPa, resistência térmica 0,513 m²°C/W, condutibilidade térmica 0,039 W/(m°C), colocado face a face, coberto com complexo de espuma de polietileno de alta densidade de 9 mm de espessura e dessolidarização perimetral executada com o mesmo material isolante e banda de polietileno, de 5 mm de espessura e 20 cm de largura, densidade 20 kg/m³; preparado para receber uma base de pavimento de argamassa ou betão. Inclusive fita viscoelástica autocolante, para vedação de juntas.
Inclui: Limpeza e preparação da superfície suporte. Corte do isolamento. Colocação do soco perimetral. Colocação do isolamento sobre a laje. Colocação do filme de polietileno. Colocação da fita perimetral. Vedação de juntas do filme de polietileno.
Critério de medição de projecto: Superfície medida segundo documentação gráfica de Projecto.
Critério de medição de obra: Medir-se-á a superfície realmente executada segundo especificações de Projecto.

| Código | Un | Descrição | Rendimento | Preço | Importância |
|---|---|---|---|---|---|
| mt16puc010oe | m² | Painel semi-rígido de espuma de poliuretano, de 2000x1000 mm e 20 mm de espessura, resistência à compressão 25 kPa, resistência térmica 0,513 m²°C/W, condutibilidade térmica 0,039 W/(m°C); proporcionando uma redução do nível global de pressão sonora a sons de percussão de 32 dB. (material) | 1.2 | 1258.08 | 1509.696 |
| mt16pnc020s | m² | Complexo de espuma de polietileno de alta densidade de 9 mm de espessura; proporcionando uma redução do nível global de pressão sonora a sons de percussão de 24 dB. (material) | 1.05 | 726.3 | 762.615 |
| mt16pnc030a | m | Banda de polietileno, de 5 mm de espessura e 20 cm de largura, densidade 20 kg/m³, complemento para evitar pontes acústicas nos encontros verticais. (material) | 1.05 | 56.47 | 59.294 |
| mt16pnc010a | m | Fita viscoelástica autocolante, com auto-protecção de alumínio, de 50 mm de largura e de 1,5 mm de espessura, para vedação de juntas. (material) | 0.1 | 128.64 | 12.864 |
| mo054 | h | Oficial de 1ª montador de isolamentos. (mão de obra) | 0.092 | 639.39 | 58.824 |
| mo101 | h | Ajudante de montador de isolamentos. (mão de obra) | 0.092 | 398.94 | 36.702 |
| % | % | Custos directos complementares | 2 % | 2439.995 | 48.800 |
|  |  | Custos directos |  |  | 2488.795 |

Resíduos:
- colocação: mt16puc010oe; factor de resíduo 0.0201932
- colocação: mt16pnc020s; factor de resíduo 0.06
- colocação: mt16pnc030a; factor de resíduo 0.06

## Recursos

**mt16puc010oe** m² Painel semi-rígido de espuma de poliuretano
Dados técnicos: Custo energético 317.196 MJ; Emissão de CO2 15.400 kg; Código LER 17 06 04; Massa do elemento 2.2 kg; Volume 0.003667 m3

**mt16pnc020s** m² Complexo de espuma de polietileno de alta densidade de 9 mm de espessura; proporcionando uma redução do nível global de
Dados técnicos: Custo energético 33.159 MJ; Emissão de CO2 1.209 kg; Código LER 17 06 04; Massa do elemento 0.225 kg; Volume 0.000375 m3
Resíduos:
- embalagem: re170203 Plástico. (componente de resíduo); rendimento 0.024 kg; Código LER 17 02 03; Massa do elemento 1 kg; Volume 0.001667 m3

**mt16pnc030a** m Banda de polietileno
Dados técnicos: Custo energético 2.838 MJ; Emissão de CO2 0.102 kg; Código LER 17 06 04; Massa do elemento 0.02 kg; Volume 0.000033 m3
Resíduos:
- embalagem: re170203 Plástico; rendimento 0.001 kg
