# Isolamento sonoro a sons de condução aérea, sobre a instalação encastrada no tecto falso, com módulos de lã mineral

- Propriedade do ficheiro: CYPE Ingenieros S.A.
- Formato: FIEBDC-3/2016
- Programa: Gerador de preços para construção civil. CYPE Ingenieros, S.A.
- Data: 18/04/2024
- Âmbito geográfico: Cabo Verde
- Moeda: CVE
- Custos indirectos: 3 %
- IVA: 15 %

## N Isolamentos e impermeabilizações

### NB Isolamentos sonoros

#### NBT Tectos falsos

**NBT060** Ud Isolamento sonoro a sons de condução aérea, sobre a instalação encastrada no tecto falso, com módulos de lã mineral.
Isolamento sonoro a sons de condução aérea sobre a instalação encastrada no tecto falso, com módulo isolante autoportante de lã mineral, de 725x725x130 mm, revestido pela face inferior com um véu mineral e pela face superior com uma lâmina de alumínio.
Critérios considerados na determinação do preço da unidade de obra: O preço não inclui o tecto falso.
Inclui: Corte e ajuste do isolamento. Colocação do isolamento.
Critério de medição de projecto: Número de unidades previstas, segundo documentação gráfica de Projecto.
Critério de medição de obra: Medir-se-á o número de unidades realmente executadas segundo especificações de Projecto.

| Código | Un | Descrição | Rendimento | Preço | Importância |
|---|---|---|---|---|---|
| mt16par300a | Ud | Módulo isolante autoportante de lã mineral, de 725x725x130 mm, revestido pela face inferior com um véu mineral e pela face superior com uma lâmina de alumínio, Euroclasse A1 de reacção ao fogo segundo NP EN 13501-1, como barreira acústica em plenums, sobre a instalação encastrada no tecto falso. (material) | 1 | 27314.66 | 27314.660 |
| mo054 | h | Oficial de 1ª montador de isolamentos. (mão de obra) | 0.08 | 639.39 | 51.151 |
| mo101 | h | Ajudante de montador de isolamentos. (mão de obra) | 0.08 | 398.94 | 31.915 |
| % | % | Custos directos complementares | 2 % | 27397.726 | 547.955 |
|  |  | Custos directos |  |  | 27945.681 |

Resíduos:
- colocação: mt16par300a; factor de resíduo 0.024

## Recursos

**mt16par300a** Ud Módulo isolante autoportante de lã mineral
Dados técnicos: Custo energético 249.887 MJ; Emissão de CO2 6.656 kg; Código LER 17 06 04; Massa do elemento 4.2 kg; Volume 0.007 m3
Resíduos:
- embalagem: re170203 Plástico. (componente de resíduo); rendimento 0.074 kg; Código LER 17 02 03; Massa do elemento 1 kg; Volume 0.001667 m3
