# Impermeabilização da parede meeira com painel impermeabilizante de placas moldadas

- Propriedade do ficheiro: CYPE Ingenieros S.A.
- Formato: FIEBDC-3/2016
- Programa: Gerador de preços para construção civil. CYPE Ingenieros, S.A.
- Data: 10/11/2025
- Âmbito geográfico: Cabo Verde
- Moeda: CVE
- Custos indirectos: 3 %
- IVA: 15 %

## N Isolamentos e impermeabilizações

### NI Impermeabilizações

#### NIT Empenas

**NIT020** m² Impermeabilização da parede meeira com painel impermeabilizante de placas moldadas.
Impermeabilização da parede meeira de até 12 m de altura com painel impermeabilizante de placas translúcidas trapezoidais de policarbonato, cor marfim RAL 1015, de 0,8 mm de espessura, disposição das placas em fiadas sobrepostas, fixadas à parede meeira directamente sobre o suporte com parafusos galvanizados; e remate perimetral de prancha galvanizada esmaltada, de várias cores.
Inclui: Preparação e limpeza do suporte. Corte e colocação das placas do painel impermeabilizante. Colocação das placas. Resolução do perímetro interior e exterior do elemento. Fixação das placas. Correcção de falhas e limpeza.
Critério de medição de projecto: Superfície medida segundo documentação gráfica de Projecto.
Critério de medição de obra: Medir-se-á a superfície realmente executada segundo especificações de Projecto.

| Código | Un | Descrição | Rendimento | Preço | Importância |
|---|---|---|---|---|---|
| mt13lpo130i | m² | Placa translúcida trapezoidal de policarbonato, cor marfim RAL 1015, de 0,8 mm de espessura. (material) | 1.1 | 1862.24 | 2048.464 |
| mt13lps030 | Ud | Parafuso galvanizado com bucha de plástico e anilha chumbo/ferro, para fixação de placas sobre parede de materiais cerâmicos. (material) | 6 | 16.34 | 98.040 |
| mt13lps020 | m | Remate perimetral de prancha galvanizada esmaltada, de várias cores. (material) | 0.4 | 316.98 | 126.792 |
| mo052 | h | Oficial de 1ª montador de sistemas de fachadas pré-fabricadas. (mão de obra) | 0.172 | 672.75 | 115.713 |
| mo099 | h | Ajudante de montador de sistemas de fachadas pré-fabricadas. (mão de obra) | 0.172 | 419.67 | 72.183 |
| % | % | Custos directos complementares | 2 % | 2461.192 | 49.224 |
|  |  | Custos directos |  |  | 2510.416 |

Resíduos:
- colocação: mt13lps030; factor de resíduo 0.005
- colocação: mt13lps020 Remate perimetral de prancha galvanizada esmaltada, de várias cores; factor de resíduo 0.017365

## Recursos

**mt13lpo130i** m² Placa translúcida trapezoidal de policarbonato, cor marfim RAL 1015, de 0,8 mm de espessura
Dados técnicos: Custo energético 195.263 MJ; Emissão de CO2 13.410 kg
Resíduos:
- embalagem: re150101 Embalagens de papel e cartão. (componente de resíduo); rendimento 0.06 kg; Código LER 15 01 01; Massa do elemento 1 kg; Volume 0.001333 m3

**mt13lps030** Ud Parafuso galvanizado com bucha de plástico e anilha chumbo/ferro
Dados técnicos: Custo energético 0.166 MJ; Emissão de CO2 0.018 kg; Código LER 17 04 05; Massa do elemento 0.0066 kg; Volume 0.000003 m3
Resíduos:
- embalagem: re150101 Embalagens de papel e cartão; rendimento 0.001 kg

**mt13lps020** m Remate perimetral de prancha galvanizada esmaltada, de várias cores
Dados técnicos: Custo energético 16.996 MJ; Emissão de CO2 0.694 kg; Código LER 17 04 05; Massa do elemento 1.17 kg; Volume 0.000557 m3
Resíduos:
- embalagem: re170203 Plástico. (componente de resíduo); rendimento 0.006 kg; Código LER 17 02 03; Massa do elemento 1 kg; Volume 0.001667 m3
