# Impermeabilização líquida de coberturas. Sistema "REVETÓN"

- Propriedade do ficheiro: CYPE Ingenieros S.A.
- Formato: FIEBDC-3/2016
- Programa: Gerador de preços para construção civil. CYPE Ingenieros, S.A.
- Data: 03/02/2023
- Âmbito geográfico: Cabo Verde
- Moeda: CVE
- Custos indirectos: 3 %
- IVA: 15 %

## N Isolamentos e impermeabilizações

### NL Impermeabilizações líquidas

#### NLG Coberturas, varandas e lavandarias

**NLG010** m² Impermeabilização líquida de coberturas. Sistema "REVETÓN".
Impermeabilização líquida de cobertura inclinada. Sistema "REVETÓN" formado por uma demão de primário de dois componentes, à base de resina epóxi em dispersão aquosa "REVETÓN", incolor, acabamento acetinado, revestimento contínuo elástico impermeabilizante reforçado com fibras, Revetón Antigoteras "REVETÓN", acabamento mate, cor branco, aplicado em camadas sucessivas, (1,5 l/m²), armado com geotêxtil não tecido de fibras de poliéster, Texnón 50 "REVETÓN", de 50 g/m² de massa superficial e 0,61 mm de espessura em toda a superfície e geotêxtil não tecido de fibras de poliéster, Texnón 100 "REVETÓN", de 100 g/m² de massa superficial e 0,82 mm de espessura em pontos singulares.
Inclui: Limpeza da superfície suporte. Aplicação de primário. Armação da superfície. Resolução dos pontos singulares. Aplicação do impermeabilizante.
Critério de medição de projecto: Superfície medida em verdadeira magnitude, segundo documentação gráfica de Projecto.
Critério de medição de obra: Medir-se-á, em verdadeira magnitude, a superfície realmente executada segundo especificações de Projecto.

| Código | Un | Descrição | Rendimento | Preço | Importância |
|---|---|---|---|---|---|
| mt15rer010b | l | Primário de dois componentes, à base de resina epóxi em dispersão aquosa "REVETÓN", incolor, acabamento acetinado, para aplicar com trincha, rolo ou pistola. (material) | 0.2 | 5533.64 | 1106.728 |
| mt15rer500a | m² | Geotêxtil não tecido de fibras de poliéster, Texnón 50 "REVETÓN", de 50 g/m² de massa superficial e 0,61 mm de espessura, fornecido em rolos de 1x100 m. (material) | 1.05 | 1207.57 | 1267.949 |
| mt15rer501d | m² | Geotêxtil não tecido de fibras de poliéster, Texnón 100 "REVETÓN", de 100 g/m² de massa superficial e 0,82 mm de espessura, fornecido em rolos de 0,2x100 m. (material) | 0.1 | 486.73 | 48.673 |
| mt15rer105a | l | Revestimento contínuo elástico impermeabilizante reforçado com fibras, Revetón Antigoteras "REVETÓN", à base de copolímeros acrílicos em dispersão aquosa, dióxido de titânio e pigmentos extendedores seleccionados, acabamento mate, cor branco, com resistência aos raios UV e aos álcalis, para aplicar com trincha, rolo ou pistola. (material) | 1.5 | 820.39 | 1230.585 |
| mo032 | h | Oficial de 1ª aplicador de produtos impermeabilizantes. (mão de obra) | 0.195 | 552.42 | 107.722 |
| mo070 | h | Ajudante de aplicador de produtos impermeabilizantes. (mão de obra) | 0.195 | 354.25 | 69.079 |
| % | % | Custos directos complementares | 2 % | 3830.736 | 76.615 |
|  |  | Custos directos |  |  | 3907.351 |

Resíduos:
- colocação: mt15rer010b; factor de resíduo 0.03
- colocação: mt15rer500a; factor de resíduo 0.05552
- colocação: mt15rer501d; factor de resíduo 0.06
- colocação: mt15rer105a; factor de resíduo 0.06

## Recursos

**mt15rer010b** l Primário de dois componentes
Dados técnicos: Custo energético 95.746 MJ; Emissão de CO2 3.641 kg; Código LER 17 09 04; Massa do elemento 1.1 kg; Volume 0.000733 m3
Resíduos:
- embalagem: re150104 Embalagens de metal. (componente de resíduo); rendimento 0.064 kg; Código LER 15 01 04; Massa do elemento 1 kg; Volume 0.001667 m3

**mt15rer500a** m² Geotêxtil não tecido de fibras de poliéster
Dados técnicos: Custo energético 4.584 MJ; Emissão de CO2 0.214 kg; Código LER 17 06 04; Massa do elemento 0.05 kg; Volume 0.000083 m3
Resíduos:
- embalagem: re170203 Plástico. (componente de resíduo); rendimento 0.025 kg; Código LER 17 02 03; Massa do elemento 1 kg; Volume 0.001667 m3

**mt15rer501d** m² Geotêxtil não tecido de fibras de poliéster
Dados técnicos: Custo energético 6.554 MJ; Emissão de CO2 0.297 kg; Código LER 17 06 04; Massa do elemento 0.1 kg; Volume 0.000167 m3
Resíduos:
- embalagem: re170203 Plástico; rendimento 0.024 kg

**mt15rer105a** l Revestimento contínuo elástico impermeabilizante reforçado com fibras
Dados técnicos: Custo energético 98.221 MJ; Emissão de CO2 3.736 kg; Código LER 17 09 04; Massa do elemento 1.3 kg; Volume 0.000867 m3
Resíduos:
- embalagem: re150104 Embalagens de metal; rendimento 0.042 kg
