# Encontro de cobertura plana acessível, não ventilada com paramento vertical. Impermeabilização com lâminas asfálticas

- Propriedade do ficheiro: CYPE Ingenieros S.A.
- Formato: FIEBDC-3/2016
- Programa: Gerador de preços para construção civil. CYPE Ingenieros, S.A.
- Data: 29/10/2024
- Âmbito geográfico: Cabo Verde
- Moeda: CVE
- Custos indirectos: 3 %
- IVA: 15 %

## Q Coberturas

### QA Planas acessíveis, não ventiladas

#### QAF Pontos singulares

**QAF020** m Encontro de cobertura plana acessível, não ventilada com paramento vertical. Impermeabilização com lâminas asfálticas.
Encontro de cobertura plana acessível, não ventilada, com pavimento fixo, tipo convencional com paramento vertical; através da realização de um afastamento perimetral de mais de 5 cm relativamente ao paramento vertical e mais de 20 cm de altura sobre a protecção da cobertura, enchimento com argamassa de cimento, confeccionada em obra, dosificação 1:8 colocada sobre a impermeabilização soldada por sua vez ao suporte e formada por: banda de reforço de 50 cm de largura, realizada a partir de membrana de betume modificado com elastómero SBS, LBM(SBS)-40-FP, com armadura de feltro de poliéster não tecido de 160 g/m², de superfície não protegida, totalmente aderida ao suporte com maçarico, prévia aplicação de primário com emulsão asfáltica aniônica com cargas. Remate com banda de acabamento de 50 cm de desenvolvimento com membrana de betume modificado com elastómero SBS, LBM(SBS)-40-FP, com armadura de feltro de poliéster não tecido de 160 g/m², de superfície não protegida, acabamento com um revestimento de rodapés de grés rústico, de 7 cm, 3 €/m colocados com junta aberta (separação entre 3 e 15 mm), em camada fina com cimento cola de presa normal, C1 sem nenhuma característica adicional, cor cinzento e enchimento de juntas com argamassa de juntas cimentosa melhorada, com absorção de água reduzida e resistência elevada à abrasão tipo CG 2 W A, cor branco, para juntas de 2 a 15 mm.
Inclui: Execução do afastamento perimetral. Limpeza e preparação da superfície. Aplicação da emulsão asfáltica. Colocação da banda de reforço. Colocação da banda de acabamento. Implantação das peças de rodapé. Corte das peças e formação de encaixes em esquinas e cantos. Colocação do rodapé. Enchimento das juntas com argamassa de juntas.
Critério de medição de projecto: Comprimento medido em projecção horizontal, segundo documentação gráfica de Projecto.
Critério de medição de obra: Medir-se-á, em projecção horizontal, o comprimento realmente executado segundo especificações de Projecto.

| Código | Un | Descrição | Rendimento | Preço | Importância |
|---|---|---|---|---|---|
| mt14iea020c | kg | Emulsão asfáltica aniônica com cargas. (material) | 0.15 | 538.86 | 80.829 |
| mt14lba010g | m² | Membrana de betume modificado com elastómero SBS, LBM(SBS)-40-FP, de 3,5 mm de espessura, massa nominal 4 kg/m², com armadura de feltro de poliéster não tecido de 160 g/m², de superfície não protegida. Segundo EN 13707. (material) | 1.025 | 1131.61 | 1159.900 |
| mt08aaa010a | m³ | Água. (material) | 0.006 | 195.56 | 1.173 |
| mt01arg005a | t | Areia de pedreira, para argamassa preparada em obra. (material) | 0.021 | 2106.19 | 44.230 |
| mt08cem000m | kg | Cimento cinzento em sacos. (material) | 2.368 | 17.38 | 41.156 |
| mt18rcr010a300 | m | Rodapé cerâmico de grés rústico, de 7 cm de largura, 3,00$/m. (material) | 1.05 | 330.8 | 347.340 |
| mt09mcr021g | kg | Cimento cola de presa normal, C1, segundo NP EN 12004, cor cinzento. (material) | 0.24 | 45.63 | 10.951 |
| mt09mcp020bB | kg | Argamassa de juntas cimentosa melhorada, com absorção de água reduzida e resistência elevada à abrasão, tipo CG2 W A, segundo EN 13888, cor branca, para juntas de 2 a 15 mm, à base de cimento de alta resistência, inertes seleccionados, aditivos especiais e pigmentos, com efeito anti-caruncho, anti-verdete e preventivo das eflorescências, hidrorrepelente, especial para enchimento de juntas de todo tipo de peças cerâmicas e pedras naturais em zonas de proliferação de microrganismos. (material) | 0.01 | 189.7 | 1.897 |
| mt08adt010 | kg | Aditivo hidrófugo para impermeabilização de argamassas ou betões. (material) | 0.09 | 156.45 | 14.081 |
| mq06hor010 | h | Betoneira eléctrica com uma capacidade de amassadura de 160 l. (equipamento) | 0.018 | 334.11 | 6.014 |
| mo029 | h | Oficial de 1ª aplicador de lâminas impermeabilizantes. (mão de obra) | 0.206 | 627.12 | 129.187 |
| mo067 | h | Ajudante de aplicador de lâminas impermeabilizantes. (mão de obra) | 0.206 | 402.07 | 82.826 |
| mo113 | h | Operário não qualificado construção. (mão de obra) | 0.108 | 386.89 | 41.784 |
| mo023 | h | Oficial de 1ª ladrilhador. (mão de obra) | 0.212 | 627.12 | 132.949 |
| % | % | Custos directos complementares | 2 % | 2094.317 | 41.886 |
|  |  | Custos directos |  |  | 2136.203 |

Resíduos:
- colocação: mt14iea020c Emulsão asfáltica aniônica com cargas; factor de resíduo 0.007
- colocação: mt14lba010g; factor de resíduo 0.0649432
- colocação: mt01arg005a Areia de pedreira, para argamassa preparada em obra; factor de resíduo 0.00501329
- colocação: mt08cem000m Cimento cinzento em sacos; factor de resíduo 0.0063
- colocação: mt18rcr010a300 Rodapé cerâmico de grés rústico, de 7 cm de largura, 3,00$/m; factor de resíduo 0.0385
- colocação: mt09mcr021g Cimento cola de presa normal, C1, segundo NP EN 12004, cor cinzento; factor de resíduo 0.07
- colocação: mt09mcp020bB; factor de resíduo 0.07
- colocação: mt08adt010 Aditivo hidrófugo para impermeabilização de argamassas ou betões; factor de resíduo 0.055

## Recursos

**mt14iea020c** kg Emulsão asfáltica aniônica com cargas
Dados técnicos: Custo energético 31.940 MJ; Emissão de CO2 0.230 kg; Código LER 17 03 02; Massa do elemento 1 kg; Volume 0.001 m3

**mt14lba010g** m² Membrana de betume modificado com elastómero SBS
Dados técnicos: Custo energético 233.484 MJ; Emissão de CO2 6.574 kg; Código LER 17 03 02; Massa do elemento 4 kg; Volume 0.004 m3
Resíduos:
- embalagem: re170203 Plástico. (componente de resíduo); rendimento 0.053 kg; Código LER 17 02 03; Massa do elemento 1 kg; Volume 0.001667 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico; rendimento 0.003 kg

**mt18rcr010a300** m Rodapé cerâmico de grés rústico, de 7 cm de largura, 3,00$/m
Dados técnicos: Custo energético 12.700 MJ; Emissão de CO2 0.620 kg; Código LER 17 01 03; Massa do elemento 1.05 kg; Volume 0.00084 m3
Resíduos:
- embalagem: re150101 Embalagens de papel e cartão; rendimento 0.034 kg
- embalagem: re170201 Madeira; rendimento 0.004 kg

**mt09mcr021g** kg Cimento cola de presa normal, C1, segundo NP EN 12004, cor cinzento
Dados técnicos: Custo energético 3.871 MJ; Emissão de CO2 0.344 kg; Código LER 17 09 04; Massa do elemento 1 kg; Volume 0.000667 m3
Resíduos:
- embalagem: re170203 Plástico; rendimento 0.003 kg

**mt09mcp020bB** kg Argamassa de juntas cimentosa melhorada
Dados técnicos: Custo energético 7.725 MJ; Emissão de CO2 0.576 kg; Código LER 17 09 04; Massa do elemento 1 kg; Volume 0.000667 m3
Resíduos:
- embalagem: re150101 Embalagens de papel e cartão; rendimento 0.02 kg
- embalagem: re170201 Madeira; rendimento 0.005 kg
- embalagem: re170203 Plástico; rendimento 0.008 kg

**mt08adt010** kg Aditivo hidrófugo para impermeabilização de argamassas ou betões
Dados técnicos: Custo energético 71.130 MJ; Emissão de CO2 2.824 kg; Código LER 17 09 04; Massa do elemento 1 kg; Volume 0.000667 m3
Resíduos:
- embalagem: re170203 Plástico; rendimento 0.032 kg
