# Remate para cumeeira de cobertura de painéis de aço

- Propriedade do ficheiro: CYPE INGENIEROS, S.A.
- Formato: FIEBDC-3/2002
- Âmbito geográfico: Cabo Verde
- Moeda: CVE
- Custos indirectos: 3.00 %
- IVA: 15.00 %

**QTE010** m Remate para cumeeira de cobertura de painéis de aço, através de chapa dobrada de aço, com acabamento galvanizado, de 0,8 mm de espessura, 40 cm de desenvolvimento e 3 dobras, com junta de estanquidade.
Fornecimento e colocação de remate para cumeeira de cobertura de painéis de aço, através de chapa dobrada de aço, com acabamento galvanizado, de 0,8 mm de espessura, 40 cm de desenvolvimento e 3 dobras, com junta de estanquidade, colocado com fixações mecânicas. Inclusive junta de estanquidade.
Inclui: Marcação e colocação do remate. Fixação mecânica. Colocação da junta de estanquidade.
Critério de medição de projecto: Largura medida segundo documentação gráfica de Projecto, incrementada em 5 cm para cada lado.
Critério de medição de obra: Medir-se-á o comprimento realmente executado segundo especificações de Projecto, incluindo as entregas nos apoios.

| Código | Un | Descrição | Rendimento | Preço | Importância |
|---|---|---|---|---|---|
| mt12www030cbn | m | Chapa dobrada de aço, com acabamento galvanizado, de 0,8 mm de espessura, 40 cm de desenvolvimento e 3 dobras, para remate de cumeeira. (material) | 1.070 | 621.11 | 664.59 |
| mt13ccg030b | Ud | Parafuso auto-roscante de 6,5x130 mm de aço galvanizado, com anilha. (material) | 6.000 | 49.02 | 294.12 |
| mt13ccg040 | m | Junta de estanquidade para chapas perfiladas de aço. (material) | 1.000 | 137.87 | 137.87 |
| mo051 | h | Oficial de 1ª montador de painéis metálicos. (mão de obra) | 0.284 | 451.80 | 128.31 |
| mo098 | h | Ajudante de montador de painéis metálicos. (mão de obra) | 0.142 | 276.37 | 39.24 |
| % | % | Custos directos complementares | 2 % | 1264.13 | 25.28 |
|  |  | Custos directos |  |  | 1289.41 |
