# Cobertura inclinada de placas asfálticas Onducober 95 (10 ondas) "ONDULINE", de perfil ondulado e cor terracota, fixadas mecanicamente, com uma pendente maior que 10%

- Propriedade do ficheiro: CYPE INGENIEROS, S.A.
- Formato: FIEBDC-3/2002
- Âmbito geográfico: Cabo Verde
- Custos indirectos: 3.00 %
- IVA: 15.00 %

**QTF030** m² Cobertura inclinada de placas asfálticas Onducober 95 (10 ondas) "ONDULINE", de perfil ondulado e cor terracota, fixadas mecanicamente, com uma pendente maior que 10%.
Fornecimento e montagem do cobrimento de vertentes de coberturas inclinadas, com uma pendente maior que 10%, com placas asfálticas Onducober 95 (10 ondas) "ONDULINE", de perfil ondulado e cor terracota, à base de fibras minerais e vegetais saturadas com uma emulsão betuminosa a altas temperaturas, fixadas mecanicamente a qualquer tipo de madre estrutural (não incluída neste preço). Incluindo p/p de sobreposições, elementos de fixação, acessórios, juntas, remates perimetrais e outras peças de remate para o tratamento de pontos singulares.
Inclui: Marcação das placas por vertente. Corte, preparação e colocação das placas. Execução de juntas e perímetro. Fixação mecânica das placas. Tratamento do pontos singulares com peças de remate.
Critério de medição de projecto: Superfície medida em verdadeira magnitude, segundo documentação gráfica de Projecto.
Critério de medição de obra: Medir-se-á, em verdadeira magnitude, a superfície realmente executada segundo especificações de Projecto.

| Código | Un | Descrição | Rendimento | Preço | Importância |
|---|---|---|---|---|---|
| mt13lpo010ed | m² | Placa asfáltica Onducober 95 (10 ondas) "ONDULINE", de perfil ondulado e cor terracota, à base de fibras minerais e vegetais saturadas com uma emulsão betuminosa a altas temperaturas, segundo NP EN 534. (material) | 1.200 | 6.98 | 8.38 |
| mt13lpo040m | m | Peça de cumeeira, Onducober "ONDULINE", cor terracota, para coberturas de placas. (material) | 0.100 | 13.66 | 1.37 |
| mt13lpo020b | m | Peça de remate perimetral Onducober "ONDULINE", para coberturas de placas. (material) | 0.100 | 7.51 | 0.75 |
| mt13lpo070b | Ud | Arejador "ONDULINE", de 86x47 cm, para coberturas de placas. (material) | 0.020 | 115.97 | 2.32 |
| mt13blw120 | Ud | Parafuso auto-perfurante para fixação de placas. (material) | 2.000 | 0.62 | 1.24 |
| mo051 | h | Oficial de 1ª montador de painéis metálicos. (mão de obra) | 0.103 | 3.88 | 0.40 |
| mo098 | h | Ajudante de montador de painéis metálicos. (mão de obra) | 0.103 | 2.37 | 0.24 |
| % | % | Custos directos complementares | 2 % | 14.70 | 0.29 |
|  |  | Custos directos |  |  | 14.99 |
