# Cobertura inclinada com uma pendente média de 47%

- Propriedade do ficheiro: CYPE INGENIEROS, S.A.
- Formato: FIEBDC-3/2002
- Âmbito geográfico: Cabo Verde
- Moeda: CVE
- Custos indirectos: 3.00 %
- IVA: 15.00 %

**QTS010** m² Cobertura inclinada com uma pendente média de 47%, composta de: formação de pendentes: painel cerâmico furado com ligação macho-fêmea, para revestir, 50x20x3 cm, com com as testas rectas sobre muretes de 100 cm de altura média; revestimento: telha asfáltica rectangular, sobre camada de primário de emulsão asfáltica aniônica com cargas.
Cobertura inclinada com uma pendente média de 47%, sobre base resistente. FORMAÇÃO DE PENDENTES: painel cerâmico furado com ligação macho-fêmea, para revestir, 50x20x3 cm, com com as testas rectas, com uma camada de regularização de argamassa de cimento, confeccionada em obra, dosificação 1:6, de 3 cm de espessura e acabamento afagado e enchimento das juntas entre as peças dos tramos contíguos com a mesma argamassa, apoiado sobre muretes de tijolo cerâmico furado, assentes com argamassa de cimento, confeccionada em obra, dosificação 1:6 com mestra superior da mesma argamassa, com uma altura média de 100 cm, travados transversalmente cada 2 m aproximadamente, tudo sobre laje de betão (não incluída neste preço); REVESTIMENTO: telha asfáltica rectangular, fixada através de pregos de aço, colocados em fiadas paralelas ao beirado, sobre camada de primário de emulsão asfáltica aniônica com cargas, aplicada em perímetro e pontos singulares. Inclusive arejador, cumeeiras e rincões.
Inclui: Limpeza da superfície superior da laje. Marcação de rincões, laroz, encontros e juntas. Formação de paredes perimetrais com peças cerâmicas. Formação de muretes. Aplicação de mestras no remate dos muretes para receber o painel. Colocação das cintas de papel sobre os muretes. Colocação das peças cerâmicas que formam o tabuleiro. Descarga, espalhamento e nivelamento com réguas da camada de argamassa de regularização. Aplicação de primário na superfície suporte do revestimento da cobertura, no perímetro e pontos singulares. Colocação por pregagem das telhas asfálticas. Execução de remates.
Critério de medição de projecto: Superfície da vertente medida em verdadeira magnitude, segundo documentação gráfica de Projecto, sem ter em conta a sobreposição correspondente da telha asfáltica. Incluindo formação de cumeeiras, rincões, beirados e bordos livres. Não se inclui formação de laroz, beirados decorativos nem encontros de vertentes com paramentos verticais, chaminés, janelas ou condutas de ventilação.
Critério de medição de obra: Medir-se-á, em verdadeira magnitude, a superfície realmente executada segundo especificações de Projecto, sem ter em conta a sobreposição correspondente da telha. Incluindo formação de cumeeiras, rincões, beirados e bordas livres. Não se inclui formação de laroz, beirados decorativos nem encontros de vertentes com paramentos verticais, chaminés, janelas ou condutas de ventilação.

| Código | Un | Descrição | Rendimento | Preço | Importância |
|---|---|---|---|---|---|
| mt04lpt010c | Ud | Tijolo cerâmico furado duplo, para revestir, 30x20x9 cm, para utilização em alvenaria protegida (peça P), densidade 746 kg/m³, segundo NP EN 771-1. (material) | 29.704 | 17.19 | 510.61 |
| mt08aaa010a | m³ | Água. (material) | 0.012 | 179.09 | 2.15 |
| mt01arg005a | t | Areia de pedreira, para argamassa preparada em obra. (material) | 0.073 | 1896.19 | 138.42 |
| mt08cem000m | kg | Cimento cinzento em sacos. (material) | 11.250 | 15.91 | 178.99 |
| mt04lcg020a | Ud | Painel cerâmico furado com ligação macho-fêmea, para revestir, 50x20x3 cm, com com as testas rectas. (material) | 10.900 | 37.36 | 407.22 |
| mt14iea020c | kg | Emulsão asfáltica aniônica com cargas. (material) | 0.050 | 211.58 | 10.58 |
| mt13tag010a | m² | Telha asfáltica rectangular, segundo EN 544. (material) | 1.090 | 1878.85 | 2047.95 |
| mt13piz050 | kg | Elementos de sujeição de aço inoxidável (pregos, ganchos, etc.). (material) | 0.050 | 525.33 | 26.27 |
| mt13tag020a | Ud | Arejador. (material) | 0.050 | 1941.42 | 97.07 |
| mq06hor010 | h | Betoneira. (equipamento) | 0.047 | 147.09 | 6.91 |
| mo020 | h | Oficial de 1ª construção. (mão de obra) | 0.977 | 458.42 | 447.88 |
| mo077 | h | Ajudante de construção. (mão de obra) | 1.394 | 292.26 | 407.41 |
| mo029 | h | Oficial de 1ª aplicador de lâminas impermeabilizantes. (mão de obra) | 0.239 | 458.42 | 109.56 |
| mo067 | h | Ajudante de aplicador de lâminas impermeabilizantes. (mão de obra) | 0.239 | 292.26 | 69.85 |
| % | % | Custos directos complementares | 2 % | 4460.87 | 89.22 |
|  |  | Custos directos |  |  | 4550.09 |
