# Revestimento de paramentos exteriores com emboço directa de argamassa de cal

- Propriedade do ficheiro: CYPE INGENIEROS, S.A.
- Formato: FIEBDC-3/2002
- Âmbito geográfico: Cabo Verde
- Moeda: CVE
- Custos indirectos: 3.00 %
- IVA: 15.00 %

**RBB010** m² Revestimento de paramentos exteriores com emboço directa de argamassa de cal, tipo GP CSII W0, segundo EN 998-1, de cor cinzento, para a realização da camada base em revestimentos contínuos bicamada, acabamento rugoso, espessura 15 mm, aplicado manualmente, armada e reforçada com malha anti-álcalis nas mudanças de material e nas testas de laje.
Execução em fachadas, de camada base de 15 mm de espessura, para revestimentos contínuos bicamada, com emboço directa de argamassa de cal, tipo GP CSII W0, segundo EN 998-1, de cor cinzento, composta por cal aérea, aglomerantes hidráulicos, inertes seleccionados e aditivos, acabamento rugoso, impermeável à água da chuva. Aplicada manualmente sobre uma superfície de tijolo cerâmico, tijolo ou bloco de betão ou bloco de termoargila. Inclusive p/p de preparação da superfície suporte, colocação de malha de fibra de vidro, anti-álcalis, de 10x10 mm de vão de malha, de 750 a 900 microns de espessura e de 200 a 250 g/m² de massa superficial, com 25 kp/cm² de resistência à tracção para reforço de encontros entre materiais diferentes e nas testas de laje, num 20% da superfície do paramento, formação de juntas, cantos, mestras, arestas, reentrâncias, ombreiras e lintéis e remates nos encontros com paramentos, revestimentos ou outros elementos assentes na sua superfície.
Inclui: Preparação da superfície suporte. Disposição dos panos de trabalho. Preparação da argamassa. Aplicação da argamassa. Realização de juntas e pontos singulares. Acabamento superficial. Cura da argamassa.
Critério de medição de projecto: Superfície medida segundo documentação gráfica de Projecto, sem deduzir aberturas menores que 4 m² e descontando, nas aberturas de superfície maior de 4 m², o excesso sobre 4 m².
Critério de medição de obra: Medir-se-á a superfície realmente executada segundo especificações de Projecto, descontando, nas aberturas de superfície maior de 4 m², o excesso sobre 4 m².

| Código | Un | Descrição | Rendimento | Preço | Importância |
|---|---|---|---|---|---|
| mt28mim010a | kg | Argamassa de cal, tipo GP CSII W0, segundo EN 998-1, de cor cinzento, composta por cal aérea, aglomerantes hidráulicos, inertes seleccionados e aditivos, fornecida em sacos. (material) | 20.250 | 47.55 | 962.89 |
| mt28mon040a | m² | Malha de fibra de vidro, anti-álcalis, de 10x10 mm de vão de malha, de 750 a 900 microns de espessura e de 200 a 250 g/m² de massa superficial, com 25 kp/cm² de resistência à tracção, para armar argamassas. (material) | 0.210 | 368.50 | 77.39 |
| mo039 | h | Oficial de 1ª rebocador. (mão de obra) | 0.356 | 437.10 | 155.61 |
| mo111 | h | Operário especializado rebocador. (mão de obra) | 0.201 | 275.55 | 55.39 |
| % | % | Custos directos complementares | 2 % | 1251.28 | 25.03 |
|  |  | Custos directos |  |  | 1276.31 |
