# Degrau de madeira

- Propriedade do ficheiro: CYPE Ingenieros S.A.
- Formato: FIEBDC-3/2016
- Programa: Gerador de preços para construção civil. CYPE Ingenieros, S.A.
- Data: 29/10/2024
- Âmbito geográfico: Cabo Verde
- Moeda: CVE
- Custos indirectos: 3 %
- IVA: 15 %

## R Revestimentos

### RE Escadas

#### REM De madeira

**REM010** Ud Degrau de madeira.
Degrau de madeira maciça de pinho silvestre (Pinus sylvestris), de 800x300x32 mm, formado por painel colado de lâmina contínua, envernizado em oficina com verniz sintético com acabamento brilhante, resistência ao deslizamento entre 15 e 35, colocado através do sistema de fixação oculta em viga de apoio de madeira de escada. Inclusive acessórios e elementos para fixação do degrau.
Critérios considerados na determinação do preço da unidade de obra: O preço não inclui a viga de apoio de escada.
Inclui: Marcação. Colocação e fixação dos degraus. Limpeza final.
Critério de medição de projecto: Número de unidades previstas, segundo documentação gráfica de Projecto.
Critério de medição de obra: Medir-se-á o número de unidades realmente executadas segundo especificações de Projecto.

| Código | Un | Descrição | Rendimento | Preço | Importância |
|---|---|---|---|---|---|
| mt07mee250aaa | Ud | Degrau de madeira maciça de pinho silvestre (Pinus sylvestris), de 800x300x32 mm, formado por painel colado de lâmina contínua, envernizado em oficina com verniz sintético com acabamento brilhante, resistência ao deslizamento entre 15 e 35. (material) | 1 | 5608.08 | 5608.080 |
| mt07emr408b | Ud | Acessórios e elementos para fixação oculta de degrau de madeira maciça em viga de apoio de madeira de escada. (material) | 1 | 436.66 | 436.660 |
| mo017 | h | Oficial de 1ª carpinteiro. (mão de obra) | 0.252 | 636.19 | 160.320 |
| mo058 | h | Ajudante de carpinteiro. (mão de obra) | 0.252 | 404.56 | 101.949 |
| % | % | Custos directos complementares | 2 % | 6307.009 | 126.140 |
|  |  | Custos directos |  |  | 6433.149 |

Resíduos:
- colocação: mt07mee250aaa; factor de resíduo 0.0063

## Recursos

**mt07mee250aaa** Ud Degrau de madeira maciça de pinho silvestre (Pinus sylvestris)
Dados técnicos: Custo energético 163.274 MJ; Emissão de CO2 -4.575 kg; Código LER 17 02 01; Massa do elemento 3.9 kg; Volume 0.003545 m3
Resíduos:
- embalagem: re170203 Plástico. (componente de resíduo); rendimento 0.03 kg; Código LER 17 02 03; Massa do elemento 1 kg; Volume 0.001667 m3
