# Pavimento interior de peças de marmorite. Colocação em camada grossa

- Propriedade do ficheiro: CYPE Ingenieros S.A.
- Formato: FIEBDC-3/2016
- Programa: Gerador de preços para construção civil. CYPE Ingenieros, S.A.
- Data: 29/10/2024
- Âmbito geográfico: Cabo Verde
- Moeda: CVE
- Custos indirectos: 3 %
- IVA: 15 %

## R Revestimentos

### RS Pavimentos

#### RSC De marmorite

**RSC010** m² Pavimento interior de peças de marmorite. Colocação em camada grossa.
Pavimento interior de peças de marmorite microgrão (menor ou igual a 6 mm), utilização normal segundo EN 13748-1, de 40x40 cm, cor Marfim e em posse de certificados de ensaios, com um polimento inicial em fábrica, para polir e abrilhantar em obra. COLOCAÇÃO: em camada grossa, com maceta sobre leito de argamassa de cimento, confeccionada em obra, dosificação 1:6, de 3 cm de espessura. ENCHIMENTO DE JUNTAS: com argamassa de cimento branco colorida em juntas de 1 a 1,5 mm de espessura.
Inclui: Implantação e marcação de níveis. Humidificação das peças. Preparação das juntas. Formação de juntas de movimento. Espalhamento da camada de argamassa de fixação. Colocação das peças. Enchimento de juntas de separação entre peças.
Critério de medição de projecto: Superfície medida segundo documentação gráfica de Projecto. Não foi incrementada a medição por perdas, uma vez que na composição se considerou 5% a mais.
Critério de medição de obra: Medir-se-á a superfície realmente executada segundo especificações de Projecto.

| Código | Un | Descrição | Rendimento | Preço | Importância |
|---|---|---|---|---|---|
| mt08aaa010a | m³ | Água. (material) | 0.006 | 195.56 | 1.173 |
| mt01arg005a | t | Areia de pedreira, para argamassa preparada em obra. (material) | 0.052 | 2106.19 | 109.522 |
| mt08cem000m | kg | Cimento cinzento em sacos. (material) | 8 | 17.38 | 139.040 |
| mt18btl010gc | m² | Peças de marmorite para interior, utilização normal, microgrão (menor ou igual a 6 mm), formato nominal 40x40 cm, cor Marfim, com um primeiro polimento em fábrica, para polimento e abrilhantamento final em obra, segundo EN 13748-1. (material) | 1.05 | 1737.28 | 1824.144 |
| mt18btl100a | kg | Leitada colorida com a mesma tonalidade dos ladrilhos, para pavimento de marmorite. (material) | 1.6 | 187.9 | 300.640 |
| mq06hor010 | h | Betoneira eléctrica com uma capacidade de amassadura de 160 l. (equipamento) | 0.032 | 334.11 | 10.692 |
| mo023 | h | Oficial de 1ª ladrilhador. (mão de obra) | 0.218 | 627.12 | 136.712 |
| mo061 | h | Ajudante de ladrilhador. (mão de obra) | 0.511 | 402.07 | 205.458 |
| % | % | Custos directos complementares | 2 % | 2727.381 | 54.548 |
|  |  | Custos directos |  |  | 2781.929 |

Resíduos:
- colocação: mt01arg005a Areia de pedreira, para argamassa preparada em obra; factor de resíduo 0.00501329
- colocação: mt08cem000m Cimento cinzento em sacos; factor de resíduo 0.0063
- colocação: mt18btl010gc; factor de resíduo 0.0135176
- colocação: mt18btl100a Leitada colorida com a mesma tonalidade dos ladrilhos, para pavimento de marmorite; factor de resíduo 0.03875

## Recursos

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt18btl010gc** m² Peças de marmorite para interior
Dados técnicos: Custo energético 100.470 MJ; Emissão de CO2 9.547 kg; Código LER 17 01 07; Massa do elemento 59.5 kg; Volume 0.0476 m3
Resíduos:
- embalagem: re170201 Madeira; rendimento 0.044 kg
- embalagem: re170203 Plástico; rendimento 0.023 kg

**mt18btl100a** kg Leitada colorida com a mesma tonalidade dos ladrilhos, para pavimento de marmorite
Dados técnicos: Custo energético 0.262 MJ; Emissão de CO2 0.013 kg; Código LER 17 09 04; Massa do elemento 1 kg; Volume 0.000667 m3
Resíduos:
- embalagem: re170203 Plástico; rendimento 0.003 kg
