# Pavimento interior com ladrilhos cerâmicos de grés porcelânico de grande formato reforçado com fibra de vidro

- Propriedade do ficheiro: CYPE INGENIEROS, S.A.
- Formato: FIEBDC-3/2002
- Âmbito geográfico: Cabo Verde
- Moeda: CVE
- Custos indirectos: 3.00 %
- IVA: 15.00 %

**RSG016** m² Pavimento interior com ladrilhos cerâmicos de grés porcelânico de grande formato reforçado com fibra de vidro, Lámina Porcelánica Reforzada Techlam® "LEVANTINA", de 3000x1000 mm e 3 mm de espessura, série Basic, modelo Antracita, acabamento anti-deslizante, para utilização pedonal privado, assentes com cimento cola melhorado, C2 cinzento, e enchimento entre juntas com argamassa de juntas cimentosa com resistência elevada à abrasão e absorção de água reduzida, CG2, para junta mínima (entre 1,5 e 3 mm), com a mesma tonalidade das peças.
Fornecimento e execução de pavimento interior através do método de colocação em camada fina, de ladrilhos cerâmicos de grés porcelânico de grande formato reforçado com fibra de vidro, Lámina Porcelánica Reforzada Techlam® "LEVANTINA", de 3000x1000 mm e 3 mm de espessura, série Basic, modelo Antracita, acabamento anti-deslizante, assentes com cimento cola melhorado, C2 sem nenhuma característica adicional, cor cinzento, com dupla colagem, e enchimento de juntas com argamassa de juntas cimentosa com resistência elevada à abrasão e absorção de água reduzida, CG2, para junta mínima (entre 1,5 e 3 mm), com a mesma tonalidade das peças. Incluindo p/p de limpeza, verificação da superfície suporte, implantações, cortes, formação de juntas perimetrais contínuas, de largura não menor de 5 mm, nos limites com paredes, pilares isolados e elevações de nível e, se for o caso, juntas de fracionamento e juntas estruturais existentes na superfície suporte, eliminação de material restante do enchimento de juntas e limpeza final do pavimento.
Inclui: Limpeza e verificação da superfície suporte. Marcação dos níveis de acabamento. Implantação da disposição das peças e juntas de movimento. Aplicação da cola. Colocação dos ladrilhos. Formação de juntas de fracionamento, perimetrais e estruturais. Enchimento das juntas. Eliminação e limpeza do material sobrante. Limpeza final do pavimento.
Critério de medição de projecto: Superfície útil, medida segundo documentação gráfica de Projecto. Não foi incrementada a medição por perdas, uma vez que na composição se considerou 5% a mais.
Critério de medição de obra: Medir-se-á a superfície realmente executada segundo especificações de Projecto.

| Código | Un | Descrição | Rendimento | Preço | Importância |
|---|---|---|---|---|---|
| mt09mcr021m | kg | Cimento cola melhorado, C2 segundo NP EN 12004, cor cinzento. (material) | 6.000 | 48.62 | 291.72 |
| mt12pcl020agaa | m² | Ladrilho de grés porcelânico de grande formato reforçado com fibra de vidro, Lámina Porcelánica Reforzada Techlam® "LEVANTINA", de 3000x1000 mm e 3 mm de espessura, série Basic, modelo Antracita, acabamento anti-deslizante. (material) | 1.050 | 5477.42 | 5751.29 |
| mt09mcr070a | kg | Argamassa de juntas cimentosa com resistência elevada à abrasão e absorção de água reduzida, CG2, para junta aberta entre 3 e 15 mm, segundo EN 13888. (material) | 0.300 | 117.41 | 35.22 |
| mo023 | h | Oficial de 1ª ladrilhador. (mão de obra) | 0.479 | 410.61 | 196.68 |
| mo061 | h | Ajudante de ladrilhador. (mão de obra) | 0.479 | 259.32 | 124.21 |
| % | % | Custos directos complementares | 2 % | 6399.12 | 127.98 |
|  |  | Custos directos |  |  | 6527.10 |
