# Perfil para junta estrutural

- Propriedade do ficheiro: CYPE Ingenieros S.A.
- Formato: FIEBDC-3/2016
- Programa: Gerador de preços para construção civil. CYPE Ingenieros, S.A.
- Data: 18/04/2024
- Âmbito geográfico: Cabo Verde
- Moeda: CVE
- Custos indirectos: 3 %
- IVA: 15 %

## R Revestimentos

### RS Pavimentos

#### RSG Cerâmicos

**RSG032** m Perfil para junta estrutural.
Perfil para juntas estruturais, de alumínio, de 8 mm de altura, com junta de absorção de movimentos de borracha sintética, de 20 mm de largura, cor cinzento RAL 7030, e perfurações trapezoidais para a sua fixação.
Inclui: Marcação da disposição das peças segundo o seu comprimento. Corte das peças. Fixação das peças.
Critério de medição de projecto: Comprimento medido segundo documentação gráfica de Projecto.
Critério de medição de obra: Medir-se-á o comprimento realmente executado segundo especificações de Projecto.

| Código | Un | Descrição | Rendimento | Preço | Importância |
|---|---|---|---|---|---|
| mt18jrs400daak3 | m | Perfil para juntas estruturais, de alumínio, de 8 mm de altura, com junta de absorção de movimentos de borracha sintética, de 20 mm de largura, cor cinzento RAL 7030, e perfurações trapezoidais para a sua fixação, fornecido em barras de 2,5 m de comprimento. (material) | 1.05 | 3676.99 | 3860.840 |
| mo023 | h | Oficial de 1ª ladrilhador. (mão de obra) | 0.172 | 622.24 | 107.025 |
| % | % | Custos directos complementares | 2 % | 3967.865 | 79.357 |
|  |  | Custos directos |  |  | 4047.222 |

Resíduos:
- colocação: mt18jrs400daak3; factor de resíduo 0.024

## Recursos

**mt18jrs400daak3** m Perfil para juntas estruturais
Dados técnicos: Custo energético 19.807 MJ; Emissão de CO2 1.439 kg; Código LER 17 04 02; Massa do elemento 0.17 kg; Volume 0.000113 m3
Resíduos:
- embalagem: re170203 Plástico. (componente de resíduo); rendimento 0.008 kg; Código LER 17 02 03; Massa do elemento 1 kg; Volume 0.001667 m3
