# Revestimento de pavimento industrial, sistema Ucrete "MBCC de Sika"

- Propriedade do ficheiro: CYPE Ingenieros S.A.
- Formato: FIEBDC-3/2016
- Programa: Gerador de preços para construção civil. CYPE Ingenieros, S.A.
- Data: 29/10/2024
- Âmbito geográfico: Cabo Verde
- Moeda: CVE
- Custos indirectos: 3 %
- IVA: 15 %

## R Revestimentos

### RS Pavimentos

#### RSI Sistemas de pavimentos industriais e decorativos

**RSI030** m² Revestimento de pavimento industrial, sistema Ucrete "MBCC de Sika".
Revestimento de pavimento industrial, realizado sobre base de betão endurecido, com o sistema sistema UCRETE DP "MBCC de Sika", apto para uso alimentar, através da aplicação sucessiva de: camada de desgaste 6 mm de espessura, com revestimento de resina de poliuretano e cimento, Ucrete DP 10 "MBCC de Sika", de textura fina, e camada de vedação, com massa Ucrete DP Topcoat "MBCC de Sika", de cor creme.
Critérios considerados na determinação do preço da unidade de obra: O preço não inclui a superfície suporte nem a execução e a vedação das juntas.
Inclui: Limpeza da superfície suporte. Implantação das juntas e panos de trabalho. Derramamento, espalhamento e nivelação da mistura. Polvilhamento com inerte sobre a argamassa fresca. Aplicação da camada de vedante. Limpeza final do pavimento.
Critério de medição de projecto: Superfície medida em projecção horizontal, segundo documentação gráfica de Projecto.
Critério de medição de obra: Medir-se-á, em projecção horizontal, a superfície realmente executada segundo especificações de Projecto.

| Código | Un | Descrição | Rendimento | Preço | Importância |
|---|---|---|---|---|---|
| mt09bnc320aa | kg | Argamassa polimérica de três componentes (resina, endurecedor e inertes activos), à base de resina de poliuretano e cimento, sem dissolventes, Ucrete DP Basecoat B4 "MBCC de Sika", acabamento anti-deslizante, SR - B2,0 - AR0,5 - IR4 segundo EN 13813; de aplicação como camada base de 4 mm de espessura, com muito baixo conteúdo de compostos orgânicos voláteis (COV), segundo EN 13813, para pavimentos de altas solicitações do sistema Ucrete. (material) | 2.35 | 628.42 | 1476.787 |
| mt09bnc320fa | kg | Argamassa polimérica de três componentes (resina, endurecedor e inertes activos), à base de resina de poliuretano e cimento, sem dissolventes, Ucrete DP Basecoat B6 "MBCC de Sika", acabamento anti-deslizante, SR - B2,0 - AR0,5 - IR4 segundo EN 13813; de aplicação como camada base de 6 mm de espessura, com muito baixo conteúdo de compostos orgânicos voláteis (COV), segundo EN 13813, para pavimentos de altas solicitações do sistema Ucrete. (material) | 11 | 544.97 | 5994.670 |
| mt15bas130c | kg | Inerte de quartzo natural, MasterTop F5 "MBCC de Sika", de granulometria compreendida entre 0,4 e 1,0 mm, para utilizar como carga mineral em combinação com resinas epóxi ou poliuretano. (material) | 4.5 | 120.91 | 544.095 |
| mt09bnc350e | kg | Revestimento polimérico de quatro componentes (resina, endurecedor, inertes activos e pigmentos), Ucrete DP Topcoat "MBCC de Sika", à base de resina de poliuretano e cimento, de cor creme, segundo EN 13813, com muito baixo conteúdo de compostos orgânicos voláteis (COV), de alta resistência ao impacto, com resistência a temperaturas elevadas e com alta resistência aos agentes químicos, para a vedação de pavimentos para uso alimentar do sistema Ucrete DP. (material) | 0.8 | 1694.9 | 1355.920 |
| mo121 | h | Oficial de 1ª aplicador de pavimentos industriais. (mão de obra) | 0.252 | 627.12 | 158.034 |
| mo122 | h | Ajudante de aplicador de pavimentos industriais. (mão de obra) | 0.367 | 402.07 | 147.560 |
| % | % | Custos directos complementares | 2 % | 9677.066 | 193.541 |
|  |  | Custos directos |  |  | 9870.607 |

Resíduos:
- colocação: mt09bnc320aa; factor de resíduo 0.037811
- colocação: mt09bnc320fa; factor de resíduo 0.041434
- colocação: mt15bas130c; factor de resíduo 0.004231
- colocação: mt09bnc350e; factor de resíduo 0.03

## Recursos

**mt09bnc320aa** kg Argamassa polimérica de três componentes (resina
Dados técnicos: Custo energético 26.963 MJ; Emissão de CO2 1.494 kg; Código LER 17 09 04; Massa do elemento 1 kg; Volume 0.000667 m3
Resíduos:
- embalagem: re170203 Plástico. (componente de resíduo); rendimento 0.003 kg; Código LER 17 02 03; Massa do elemento 1 kg; Volume 0.001667 m3

**mt09bnc320fa** kg Argamassa polimérica de três componentes (resina
Dados técnicos: Custo energético 26.963 MJ; Emissão de CO2 1.494 kg; Código LER 17 09 04; Massa do elemento 1 kg; Volume 0.000667 m3
Resíduos:
- embalagem: re170203 Plástico; rendimento 0.003 kg

**mt15bas130c** kg Inerte de quartzo natural
Dados técnicos: Custo energético 0.075 MJ; Emissão de CO2 0.004 kg; Código LER 01 04 08; Massa do elemento 1 kg; Volume 0.000667 m3

**mt09bnc350e** kg Revestimento polimérico de quatro componentes (resina
Dados técnicos: Custo energético 26.963 MJ; Emissão de CO2 1.494 kg; Código LER 17 09 04; Massa do elemento 1 kg; Volume 0.000667 m3
Resíduos:
- embalagem: re170203 Plástico; rendimento 0.003 kg
