# Pavimento contínuo para interiores realizado através da aplicação de revestimento rugoso para parque de estacionamento, sobre pavimento interior de aglomerado asfáltico (não incluído neste preço)

- Propriedade do ficheiro: CYPE INGENIEROS, S.A.
- Formato: FIEBDC-3/2002
- Âmbito geográfico: Cabo Verde
- Custos indirectos: 3.00 %
- IVA: 15.00 %

**RSN010** m² Pavimento contínuo para interiores realizado através da aplicação de revestimento rugoso para parque de estacionamento, sobre pavimento interior de aglomerado asfáltico (não incluído neste preço).
Formação de pavimento contínuo rugoso para interiores obtido através da aplicação sucessiva de uma camada de aderência e regularização da superfície com argamassa à base de resinas acrílicas, abrasão Taber a seco < 0,2 g e viscosidade > 25 poises, rendimento aproximado de 2,0 kg/m²; duas camadas de argamassa bicomponente à base de resinas acrílico-epóxi, abrasão Taber a seco < 0,2 g e rendimento aproximado de 0,4 kg/m² por camada; e uma camada de vedação com tinta bicomponente à base de resinas acrílico-epóxi, abrasão Taber a seco < 0,2 g e viscosidade > 40 poises e rendimento aproximado de 0,2 kg/m²; espalhadas à mão com rodo de borracha em camadas uniformes, com uma espessura total aproximada de 1,5 mm, sobre pavimento interior de aglomerado asfáltico (não incluído neste preço).
Inclui: Limpeza e preparação do suporte. Implantação das juntas e panos de trabalho. Aplicação da camada de primário. Aplicação da camada de argamassa. Aplicação da camada de vedante. Limpeza final da superfície acabada.
Critério de medição de projecto: Superfície medida segundo documentação gráfica de Projecto.
Critério de medição de obra: Medir-se-á a superfície realmente executada segundo especificações de Projecto.

| Código | Un | Descrição | Rendimento | Preço | Importância |
|---|---|---|---|---|---|
| mt47adc140a | kg | Argamassa à base de resinas acrílicas. (material) | 2.000 | 1.88 | 3.76 |
| mt47adc020a | kg | Argamassa bicomponente à base de resinas acrílico-epóxi. (material) | 0.800 | 15.77 | 12.62 |
| mt47adc030a | kg | Tinta bicomponente à base de resinas acrílico-epóxi. (material) | 0.200 | 17.06 | 3.41 |
| mo020 | h | Oficial de 1ª construção. (mão de obra) | 0.400 | 3.76 | 1.50 |
| mo077 | h | Ajudante de construção. (mão de obra) | 0.457 | 2.37 | 1.08 |
| mo113 | h | Operário não qualificado construção. (mão de obra) | 0.457 | 2.28 | 1.04 |
| % | % | Custos directos complementares | 2 % | 23.41 | 0.47 |
|  |  | Custos directos |  |  | 23.88 |
