# Junta de retracção em pavimento contínuo de betão, através do corte com disco de diamante

- Propriedade do ficheiro: CYPE Ingenieros S.A.
- Formato: FIEBDC-3/2016
- Programa: Gerador de preços para construção civil. CYPE Ingenieros, S.A.
- Data: 18/04/2024
- Âmbito geográfico: Cabo Verde
- Moeda: CVE
- Custos indirectos: 3 %
- IVA: 15 %

## R Revestimentos

### RS Pavimentos

#### RSN Juntas em pavimentos contínuos de betão

**RSN100** m Junta de retracção em pavimento contínuo de betão, através do corte com disco de diamante.
Junta de retracção em pavimento contínuo de betão, de 5 a 10 mm de largura e 20 mm de profundidade, através de corte com disco de diamante.
Inclui: Implantação da junta. Corte do betão. Limpeza final da junta.
Critério de medição de projecto: Comprimento medido segundo documentação gráfica de Projecto.
Critério de medição de obra: Medir-se-á o comprimento realmente executado segundo especificações de Projecto.

| Código | Un | Descrição | Rendimento | Preço | Importância |
|---|---|---|---|---|---|
| mq06cor020 | h | Equipamento para corte de juntas em massames de betão. (equipamento) | 0.15 | 1020.78 | 153.117 |
| mo112 | h | Operário especializado construção. (mão de obra) | 0.172 | 390.16 | 67.108 |
| % | % | Custos directos complementares | 2 % | 220.225 | 4.405 |
|  |  | Custos directos |  |  | 224.630 |

Resíduos:
- demolição: ruo170101 Betão (betões, argamassas e pré-fabricados). (componente de resíduo); rendimento 0.322 kg; Código LER 17 01 01; Massa do elemento 1 kg; Volume 0.000667 m3
