# Vedação de junta de entre 30 e 41 mm de largura

- Propriedade do ficheiro: CYPE INGENIEROS, S.A.
- Formato: FIEBDC-3/2002
- Âmbito geográfico: Cabo Verde
- Moeda: CVE
- Custos indirectos: 3.00 %
- IVA: 15.00 %

**RSN131** m Vedação de junta de entre 30 e 41 mm de largura, com 60 mm de profundidade através de perfil pré-moldado formado por dois perfis de aço inoxidável AISI 304, entre os que se coloca um perfil de neopreno compressível até 50%.
Fornecimento e colocação à pressão de perfil pré-moldado para vedação de juntas de entre 30 e 41 mm de largura, formado por dois perfis de aço inoxidável AISI 304, entre os que se coloca um perfil de neopreno compressível até 50%, para utilização em pavimentos contínuos de betão. Incluindo p/p de cortes, limpeza e preparação do interior da junta, introdução à pressão do perfil no interior da junta e colocação na sua posição definitiva através de pancadas com martelo de borracha.
Inclui: Limpeza e preparação do interior da junta. Introdução do perfil na junta. Colocação na sua posição definitiva.
Critério de medição de projecto: Comprimento medido segundo documentação gráfica de Projecto.
Critério de medição de obra: Medir-se-á o comprimento realmente executado segundo especificações de Projecto.

| Código | Un | Descrição | Rendimento | Preço | Importância |
|---|---|---|---|---|---|
| mt18wwe040l | Ud | Perfil pré-moldado para vedação de juntas de entre 30 e 41 mm de largura, formado por dois perfis de aço inoxidável AISI 304, entre os que se coloca um perfil de neopreno compressível até 50%, para utilização em pavimentos contínuos de betão. (material) | 1.050 | 312.04 | 327.64 |
| mo020 | h | Oficial de 1ª construção. (mão de obra) | 0.114 | 437.10 | 49.83 |
| % | % | Custos directos complementares | 2 % | 377.47 | 7.55 |
|  |  | Custos directos |  |  | 385.02 |
