# Tecto falso contínuo de placas de cimento. Sistema "PLACO"

- Propriedade do ficheiro: CYPE Ingenieros S.A.
- Formato: FIEBDC-3/2016
- Programa: Gerador de preços para construção civil. CYPE Ingenieros, S.A.
- Data: 18/04/2024
- Âmbito geográfico: Cabo Verde
- Moeda: CVE
- Custos indirectos: 3 %
- IVA: 15 %

## R Revestimentos

### RT Tectos falsos em interiores

#### RTE Contínuos, de placas de cimento

**RTE018** m² Tecto falso contínuo de placas de cimento. Sistema "PLACO".
Tecto falso contínuo suspenso, liso, situado a uma altura menor de 4 m. Sistema Placo Hydro Premium "PLACO", constituído por: ESTRUTURA: estrutura metálica de perfis primários F530 "PLACO"; PLACAS: uma camada de placas de cimento de alto rendimento, Aquaroc 13 "PLACO", de 12,5x1200x900 mm. Inclusive adesivo de alta resistência, Aquaroc "PLACO" e fita autocolante de malha de fibra de vidro, "PLACO".
Inclui: Marcação dos eixos da estrutura metálica. Sinalização dos pontos de ancoragem à laje ou elemento de suporte. Nivelação e suspensão dos perfis primários. Corte das placas. Fixação das placas. Resolução de encontros e pontos singulares. Tratamento de juntas.
Critério de medição de projecto: Superfície medida entre paramentos, segundo documentação gráfica de Projecto, sem descontar aberturas para instalações.
Critério de medição de obra: Medir-se-á a superfície realmente executada segundo especificações de Projecto

| Código | Un | Descrição | Rendimento | Preço | Importância |
|---|---|---|---|---|---|
| mt12ple010b | Ud | Varão galvanizado roscado "PLACO", de 6 mm de diâmetro e 1000 mm de comprimento. (material) | 1.8 | 150.4 | 270.720 |
| mt12ple020 | Ud | Forquilha de suspensão F-530 "PLACO". (material) | 1.8 | 47.93 | 86.274 |
| mt12plp010 | m | Perfil de aço galvanizado, F-530 "PLACO", fabricado através de laminação a frio, de 3000 mm de comprimento, 45x16 mm de secção e 0,6 mm de espessura, para a realização de revestimentos interiores autoportantes e tectos, segundo EN 14195. (material) | 3 | 283.01 | 849.030 |
| mt12ple030 | Ud | Peça de união F-530 "PLACO". (material) | 0.16 | 50.13 | 8.021 |
| mt12plt030b | Ud | Parafuso autoperfurante rosca-chapa, TRPF 13 "PLACO", de 13 mm de comprimento. (material) | 1 | 2.59 | 2.590 |
| mt12plq010a | m² | Placa de cimento de alto rendimento, Aquaroc 13 "PLACO", de 12,5x1200x900 mm. (material) | 1.05 | 4730.31 | 4966.826 |
| mt12plq020a | Ud | Parafuso THTPF 25 "PLACO", com cabeça de trombeta, de 25 mm de comprimento, para instalação de placas de cimento sobre perfis. (material) | 15 | 7.53 | 112.950 |
| mt12plq030a | Ud | Cartucho de 310 cm³ de adesivo de alta resistência, Aquaroc "PLACO", para tratamento de juntas. (material) | 0.5 | 2362.73 | 1181.365 |
| mt12plj030 | m | Fita autocolante de malha de fibra de vidro, "PLACO", para reforço de juntas. (material) | 2.8 | 118.96 | 333.088 |
| mo015 | h | Oficial de 1ª montador de tectos falsos. (mão de obra) | 0.318 | 639.39 | 203.326 |
| mo082 | h | Ajudante de montador de tectos falsos. (mão de obra) | 0.318 | 398.94 | 126.863 |
| % | % | Custos directos complementares | 2 % | 8141.053 | 162.821 |
|  |  | Custos directos |  |  | 8303.874 |

Resíduos:
- colocação: mt12plp010; factor de resíduo 0.017013
- colocação: mt12plt030b Parafuso autoperfurante rosca-chapa, TRPF 13 "PLACO", de 13 mm de comprimento; factor de resíduo 0.005
- colocação: mt12plq010a Placa de cimento de alto rendimento, Aquaroc 13 "PLACO", de 12,5x1200x900 mm; factor de resíduo 0.0248
- colocação: mt12plq020a; factor de resíduo 0.00533333
- colocação: mt12plq030a Cartucho de 310 cm³ de adesivo de alta resistência, Aquaroc "PLACO", para tratamento de juntas; factor de resíduo 0.03
- colocação: mt12plj030 Fita autocolante de malha de fibra de vidro, "PLACO", para reforço de juntas; factor de resíduo 0.055

## Recursos

**mt12plp010** m Perfil de aço galvanizado
Dados técnicos: Custo energético 61.510 MJ; Emissão de CO2 1.889 kg; Código LER 17 04 05; Massa do elemento 0.46 kg; Volume 0.000219 m3
Resíduos:
- embalagem: re170203 Plástico. (componente de resíduo); rendimento 0.005 kg; Código LER 17 02 03; Massa do elemento 1 kg; Volume 0.001667 m3

**mt12plt030b** Ud Parafuso autoperfurante rosca-chapa, TRPF 13 "PLACO", de 13 mm de comprimento
Dados técnicos: Custo energético 0.010 MJ; Emissão de CO2 0.001 kg; Código LER 17 04 05; Massa do elemento 0.001 kg
Resíduos:
- embalagem: re150101 Embalagens de papel e cartão. (componente de resíduo); rendimento 0.001 kg; Código LER 15 01 01; Massa do elemento 1 kg; Volume 0.001333 m3

**mt12plq010a** m² Placa de cimento de alto rendimento, Aquaroc 13 "PLACO", de 12,5x1200x900 mm
Dados técnicos: Custo energético 0.793 MJ; Emissão de CO2 2.044 kg; Código LER 17 01 01; Massa do elemento 13.5 kg; Volume 0.009 m3
Resíduos:
- embalagem: re170203 Plástico; rendimento 0.004 kg

**mt12plq020a** Ud Parafuso THTPF 25 "PLACO"
Dados técnicos: Custo energético 0.015 MJ; Emissão de CO2 0.002 kg; Código LER 17 04 05; Massa do elemento 0.0015 kg
Resíduos:
- embalagem: re150101 Embalagens de papel e cartão; rendimento 0.001 kg

**mt12plq030a** Ud Cartucho de 310 cm³ de adesivo de alta resistência, Aquaroc "PLACO", para tratamento de juntas
Dados técnicos: Custo energético 22.548 MJ; Emissão de CO2 1.116 kg; Código LER 17 09 04; Massa do elemento 0.022 kg; Volume 0.000015 m3
Resíduos:
- embalagem: re170203 Plástico; rendimento 0.2 kg

**mt12plj030** m Fita autocolante de malha de fibra de vidro, "PLACO", para reforço de juntas
Dados técnicos: Custo energético 0.334 MJ; Emissão de CO2 0.016 kg; Código LER 17 02 03; Massa do elemento 0.0034 kg; Volume 0.000006 m3
Resíduos:
- embalagem: re170203 Plástico; rendimento 0.001 kg
