# Roseta de escaiola, para decoração de tecto ou parede

- Propriedade do ficheiro: CYPE Ingenieros S.A.
- Formato: FIEBDC-3/2016
- Programa: Gerador de preços para construção civil. CYPE Ingenieros, S.A.
- Data: 18/04/2024
- Âmbito geográfico: Cabo Verde
- Moeda: CVE
- Custos indirectos: 3 %
- IVA: 15 %

## R Revestimentos

### RT Tectos falsos em interiores

#### RTP Pré-fabricados de escaiola

**RTP220** Ud Roseta de escaiola, para decoração de tecto ou parede.
Roseta de escaiola, de 4,4 cm de diâmetro, para decoração de tecto ou parede, fixada com cola para escaiola. Inclusive acessórios de fixação.
Inclui: Implantação da peça. Humidificação da base de fixação. Espalhamento da cola. Colocação e enchimento das juntas da peça.
Critério de medição de projecto: Número de unidades previstas, segundo documentação gráfica de Projecto.
Critério de medição de obra: Medir-se-á o número de unidades realmente colocadas segundo especificações de Projecto.

| Código | Un | Descrição | Rendimento | Preço | Importância |
|---|---|---|---|---|---|
| mt12rea140a | Ud | Roseta de escaiola, de 4,4 cm de diâmetro. (material) | 1.05 | 433.61 | 455.291 |
| mo035 | h | Oficial de 1ª escaiolador. (mão de obra) | 0.172 | 622.24 | 107.025 |
| % | % | Custos directos complementares | 2 % | 562.316 | 11.246 |
|  |  | Custos directos |  |  | 573.562 |
