# Moldura de escaiola, para decoração de tecto ou parede

- Propriedade do ficheiro: CYPE Ingenieros S.A.
- Formato: FIEBDC-3/2016
- Programa: Gerador de preços para construção civil. CYPE Ingenieros, S.A.
- Data: 18/04/2024
- Âmbito geográfico: Cabo Verde
- Moeda: CVE
- Custos indirectos: 3 %
- IVA: 15 %

## R Revestimentos

### RT Tectos falsos em interiores

#### RTP Pré-fabricados de escaiola

**RTP230** m Moldura de escaiola, para decoração de tecto ou parede.
Moldura de escaiola, de 1,5x7x120 cm, para decoração de tecto ou parede, fixada com cola para escaiola. Inclusive acessórios de fixação.
Inclui: Marcação do traçado da moldura nos paramentos. Disposição e corte das peças. Humidificação da base de fixação. Espalhamento da cola. Colocação e enchimento das juntas das peças. Correcção de falhas de encontros entre peças, esquinas e cantos.
Critério de medição de projecto: Comprimento medido segundo documentação gráfica de Projecto.
Critério de medição de obra: Medir-se-á o comprimento realmente executado segundo especificações de Projecto.

| Código | Un | Descrição | Rendimento | Preço | Importância |
|---|---|---|---|---|---|
| mt12rea150aa | m | Moldura de escaiola, de 1,5x7x120 cm. (material) | 1.05 | 386.31 | 405.626 |
| mt09eyc030 | kg | Cola para escaiola. (material) | 0.19 | 45.2 | 8.588 |
| mo035 | h | Oficial de 1ª escaiolador. (mão de obra) | 0.195 | 622.24 | 121.337 |
| % | % | Custos directos complementares | 2 % | 535.551 | 10.711 |
|  |  | Custos directos |  |  | 546.262 |

Resíduos:
- colocação: mt12rea150aa Moldura de escaiola, de 1,5x7x120 cm; factor de resíduo 0.0146773

## Recursos

**mt12rea150aa** m Moldura de escaiola, de 1,5x7x120 cm
Dados técnicos: Custo energético 4.902 MJ; Emissão de CO2 0.218 kg; Código LER 17 08 02; Massa do elemento 1.41 kg; Volume 0.00141 m3
Resíduos:
- embalagem: re170203 Plástico. (componente de resíduo); rendimento 0.001 kg; Código LER 17 02 03; Massa do elemento 1 kg; Volume 0.001667 m3
