# Aplique de escaiola

- Propriedade do ficheiro: CYPE Ingenieros S.A.
- Formato: FIEBDC-3/2016
- Programa: Gerador de preços para construção civil. CYPE Ingenieros, S.A.
- Data: 18/04/2024
- Âmbito geográfico: Cabo Verde
- Moeda: CVE
- Custos indirectos: 3 %
- IVA: 15 %

## R Revestimentos

### RT Tectos falsos em interiores

#### RTP Pré-fabricados de escaiola

**RTP250** Ud Aplique de escaiola.
Aplique de escaiola, de 14x37x15 cm, fixado com cola para escaiola. Inclusive acessórios de fixação.
Inclui: Implantação da peça. Humidificação da base de fixação. Espalhamento da cola. Colocação e enchimento das juntas da peça.
Critério de medição de projecto: Número de unidades previstas, segundo documentação gráfica de Projecto.
Critério de medição de obra: Medir-se-á o número de unidades realmente colocadas segundo especificações de Projecto.

| Código | Un | Descrição | Rendimento | Preço | Importância |
|---|---|---|---|---|---|
| mt12rea210aa | Ud | Aplique de escaiola, de 14x37x15 cm. (material) | 1.05 | 2240.59 | 2352.620 |
| mt09eyc030 | kg | Cola para escaiola. (material) | 0.01 | 45.2 | 0.452 |
| mo035 | h | Oficial de 1ª escaiolador. (mão de obra) | 0.172 | 622.24 | 107.025 |
| % | % | Custos directos complementares | 2 % | 2460.097 | 49.202 |
|  |  | Custos directos |  |  | 2509.299 |
