# Pilastra de escaiola

- Propriedade do ficheiro: CYPE Ingenieros S.A.
- Formato: FIEBDC-3/2016
- Programa: Gerador de preços para construção civil. CYPE Ingenieros, S.A.
- Data: 10/11/2025
- Âmbito geográfico: Cabo Verde
- Moeda: CVE
- Custos indirectos: 3 %
- IVA: 15 %

## R Revestimentos

### RT Tectos falsos em interiores

#### RTP Pré-fabricados de escaiola

**RTP270** Ud Pilastra de escaiola.
Pilastra de escaiola, de 100x6,5x2 cm, para colocação saliente em parede, fixada com cola para escaiola. Inclusive acessórios de fixação.
Inclui: Implantação da peça. Humidificação da base de fixação. Espalhamento da cola. Colocação e enchimento das juntas da peça.
Critério de medição de projecto: Número de unidades previstas, segundo documentação gráfica de Projecto.
Critério de medição de obra: Medir-se-á o número de unidades realmente colocadas segundo especificações de Projecto.

| Código | Un | Descrição | Rendimento | Preço | Importância |
|---|---|---|---|---|---|
| mt12rea230a | Ud | Pilastra de escaiola, de 100x6,5x2 cm, para colocação saliente em parede. (material) | 1.05 | 394.28 | 413.994 |
| mt09eyc030 | kg | Cola para escaiola. (material) | 0.14 | 45.63 | 6.388 |
| mo035 | h | Oficial de 1ª escaiolador. (mão de obra) | 0.241 | 654.61 | 157.761 |
| % | % | Custos directos complementares | 2 % | 578.143 | 11.563 |
|  |  | Custos directos |  |  | 589.706 |

Resíduos:
- colocação: mt12rea230a Pilastra de escaiola, de 100x6,5x2 cm, para colocação saliente em parede; factor de resíduo 0.021

## Recursos

**mt12rea230a** Ud Pilastra de escaiola, de 100x6,5x2 cm, para colocação saliente em parede
Dados técnicos: Custo energético 5.722 MJ; Emissão de CO2 0.217 kg; Código LER 17 08 02; Massa do elemento 1.63 kg; Volume 0.00163 m3
Resíduos:
- embalagem: re170203 Plástico. (componente de resíduo); rendimento 0.001 kg; Código LER 17 02 03; Massa do elemento 1 kg; Volume 0.001667 m3
