# Chaminé de escaiola

- Propriedade do ficheiro: CYPE Ingenieros S.A.
- Formato: FIEBDC-3/2016
- Programa: Gerador de preços para construção civil. CYPE Ingenieros, S.A.
- Data: 29/10/2024
- Âmbito geográfico: Cabo Verde
- Moeda: CVE
- Custos indirectos: 3 %
- IVA: 15 %

## R Revestimentos

### RT Tectos falsos em interiores

#### RTP Pré-fabricados de escaiola

**RTP330** Ud Chaminé de escaiola.
Chaminé de escaiola, de 117x156x21,2 cm, formada por aro e prateleira na sua parte superior, fixada com cola para escaiola. Inclusive acessórios de fixação.
Inclui: Implantação da peça. Humidificação da base de fixação. Espalhamento da cola. Colocação e enchimento das juntas da peça.
Critério de medição de projecto: Número de unidades previstas, segundo documentação gráfica de Projecto.
Critério de medição de obra: Medir-se-á o número de unidades realmente colocadas segundo especificações de Projecto.

| Código | Un | Descrição | Rendimento | Preço | Importância |
|---|---|---|---|---|---|
| mt12rea300a | Ud | Chaminé de escaiola, de 117x156x21,2 cm, formada por aro e prateleira na sua parte superior. (material) | 1.05 | 62992.43 | 66142.052 |
| mt09eyc030 | kg | Cola para escaiola. (material) | 0.73 | 45.63 | 33.310 |
| mo035 | h | Oficial de 1ª escaiolador. (mão de obra) | 0.252 | 627.12 | 158.034 |
| % | % | Custos directos complementares | 2 % | 66333.396 | 1326.668 |
|  |  | Custos directos |  |  | 67660.064 |
