# Tecto falso amovível de painéis de lã de madeira

- Propriedade do ficheiro: CYPE Ingenieros S.A.
- Formato: FIEBDC-3/2016
- Programa: Gerador de preços para construção civil. CYPE Ingenieros, S.A.
- Data: 18/04/2024
- Âmbito geográfico: Cabo Verde
- Moeda: CVE
- Custos indirectos: 3 %
- IVA: 15 %

## R Revestimentos

### RT Tectos falsos em interiores

#### RTT Amovíveis, de madeira

**RTT015** m² Tecto falso amovível de painéis de lã de madeira.
Tecto falso amovível suspenso, situado a uma altura menor de 4 m, constituído por: ESTRUTURA: perfis à vista, de aço galvanizado, cor branco, com sola de 24 mm de largura, compreendendo perfis primários e secundários; PAINÉIS: painéis leves de lã de madeira, de 600x600 mm e 20 mm de espessura, resistência térmica 0,28 m²°C/W, condutibilidade térmica 0,072 W/(m°C). Inclusive perfis angulares, fixações para a ancoragem dos perfis, parafusos para a fixação dos painéis e acessórios de montagem.
Inclui: Marcação nas paredes do nível do tecto falso. Nivelamento e fixação dos perfis perimetrais. Implantação dos perfis primários da trama. Sinalização dos pontos de ancoragem à laje ou elemento de suporte. Nivelamento e suspensão dos perfis primários e secundários da trama. Corte dos painéis. Colocação dos painéis. Resolução de encontros e pontos singulares.
Critério de medição de projecto: Superfície medida entre paramentos, segundo documentação gráfica de Projecto, sem descontar aberturas para instalações.
Critério de medição de obra: Medir-se-á a superfície realmente executada segundo especificações de Projecto, sem descontar aberturas para instalações.

| Código | Un | Descrição | Rendimento | Preço | Importância |
|---|---|---|---|---|---|
| mt16vkt010m | m² | Painel leve de lã de madeira, de 600x600 mm e 20 mm de espessura, segundo EN 13168, formado por partículas longas de madeira de 1,5 mm de diâmetro aglomeradas com cimento, resistência térmica 0,28 m²°C/W, condutibilidade térmica 0,072 W/(m°C), densidade 390 kg/m³, factor de resistência à difusão do vapor de água 0,4 e Euroclasse B-s1, d0 de reacção ao fogo segundo NP EN 13501-1, para isolamento térmico e sonoro e protecção contra incêndios, em edificação. (material) | 1.02 | 1835.36 | 1872.067 |
| mt12fpg040hj | m | Perfil primário T 24 24x33x3700 mm, cor branca, de aço galvanizado, segundo EN 13964. (material) | 1.05 | 98.82 | 103.761 |
| mt12fpg040ka | m | Perfil secundário T 24 24x33x600 mm, cor branca, de aço galvanizado, segundo EN 13964. (material) | 1.05 | 98.82 | 103.761 |
| mt12fpg040kg | m | Perfil secundário T 24 24x33x1200 mm, cor branca, de aço galvanizado, segundo EN 13964. (material) | 1.05 | 98.82 | 103.761 |
| mt12fpg030hk | m | Perfil angular 24/24/3000 mm, cor branca, de aço galvanizado, segundo EN 13964. (material) | 0.5 | 78.43 | 39.215 |
| mt12psg210a | Ud | Suspensão para tectos falsos suspensos. (material) | 0.9 | 58.59 | 52.731 |
| mt12psg210b | Ud | Seguro para a fixação da suspensão, em tectos falsos suspensos. (material) | 0.9 | 6.76 | 6.084 |
| mt12psg210c | Ud | Ligação superior para fixar o varão à suspensão, em tectos falsos suspensos. (material) | 0.9 | 90.22 | 81.198 |
| mt12psg190 | Ud | Varão de suspensão. (material) | 0.9 | 60.39 | 54.351 |
| mt12psg220 | Ud | Fixação composta por bucha e parafuso 5x27. (material) | 0.9 | 10.4 | 9.360 |
| mo015 | h | Oficial de 1ª montador de tectos falsos. (mão de obra) | 0.206 | 639.39 | 131.714 |
| mo082 | h | Ajudante de montador de tectos falsos. (mão de obra) | 0.206 | 398.94 | 82.182 |
| % | % | Custos directos complementares | 2 % | 2640.185 | 52.804 |
|  |  | Custos directos |  |  | 2692.989 |

Resíduos:
- colocação: mt16vkt010m; factor de resíduo 0.0377299
- colocação: mt12fpg040hj Perfil primário T 24 24x33x3700 mm, cor branca, de aço galvanizado, segundo EN 13964; factor de resíduo 0.0188
- colocação: mt12fpg040ka Perfil secundário T 24 24x33x600 mm, cor branca, de aço galvanizado, segundo EN 13964; factor de resíduo 0.0188
- colocação: mt12fpg040kg Perfil secundário T 24 24x33x1200 mm, cor branca, de aço galvanizado, segundo EN 13964; factor de resíduo 0.0188
- colocação: mt12fpg030hk Perfil angular 24/24/3000 mm, cor branca, de aço galvanizado, segundo EN 13964; factor de resíduo 0.0188

## Recursos

**mt16vkt010m** m² Painel leve de lã de madeira
Dados técnicos: Custo energético 83.236 MJ; Emissão de CO2 2.086 kg; Código LER 17 06 04; Massa do elemento 7.8 kg; Volume 0.013 m3
Resíduos:
- embalagem: re170203 Plástico. (componente de resíduo); rendimento 0.028 kg; Código LER 17 02 03; Massa do elemento 1 kg; Volume 0.001667 m3

**mt12fpg040hj** m Perfil primário T 24 24x33x3700 mm, cor branca, de aço galvanizado, segundo EN 13964
Dados técnicos: Custo energético 62.797 MJ; Emissão de CO2 1.928 kg; Código LER 17 04 05; Massa do elemento 0.47 kg; Volume 0.000224 m3
Resíduos:
- embalagem: re170203 Plástico; rendimento 0.005 kg

**mt12fpg040ka** m Perfil secundário T 24 24x33x600 mm, cor branca, de aço galvanizado, segundo EN 13964
Dados técnicos: Custo energético 62.797 MJ; Emissão de CO2 1.928 kg; Código LER 17 04 05; Massa do elemento 0.47 kg; Volume 0.000224 m3
Resíduos:
- embalagem: re170203 Plástico; rendimento 0.005 kg

**mt12fpg040kg** m Perfil secundário T 24 24x33x1200 mm, cor branca, de aço galvanizado, segundo EN 13964
Dados técnicos: Custo energético 62.797 MJ; Emissão de CO2 1.928 kg; Código LER 17 04 05; Massa do elemento 0.47 kg; Volume 0.000224 m3
Resíduos:
- embalagem: re170203 Plástico; rendimento 0.005 kg

**mt12fpg030hk** m Perfil angular 24/24/3000 mm, cor branca, de aço galvanizado, segundo EN 13964
Dados técnicos: Custo energético 5.504 MJ; Emissão de CO2 0.536 kg; Código LER 17 04 05; Massa do elemento 0.2 kg; Volume 0.000095 m3
Resíduos:
- embalagem: re170203 Plástico; rendimento 0.005 kg
