# Placa para bancada

- Propriedade do ficheiro: CYPE Ingenieros S.A.
- Formato: FIEBDC-3/2016
- Programa: Gerador de preços para construção civil. CYPE Ingenieros, S.A.
- Data: 18/04/2024
- Âmbito geográfico: Cabo Verde
- Moeda: CVE
- Custos indirectos: 3 %
- IVA: 15 %

## S Equipamentos fixos e sinalização

### SC Cozinhas/lavandarias

#### SCE Electrodomésticos

**SCE030** Ud Placa para bancada.
Placa vitrocerâmica, de 300 mm de largura, 55 mm de altura e 520 mm de profundidade, cor preto, 2 zonas e potência 2900 W.
Inclui: Marcação. Colocação do aparelho. Vedação de juntas. Ligação à rede eléctrica. Verificação do seu correcto funcionamento.
Critério de medição de projecto: Número de unidades previstas, segundo documentação gráfica de Projecto.
Critério de medição de obra: Medir-se-á o número de unidades realmente colocadas segundo especificações de Projecto.

| Código | Un | Descrição | Rendimento | Preço | Importância |
|---|---|---|---|---|---|
| mt32pvs010fa | Ud | Placa vitrocerâmica, de 300 mm de largura, 55 mm de altura e 520 mm de profundidade, cor preto, 2 zonas e potência 2900 W. (material) | 1 | 32990.88 | 32990.880 |
| mo003 | h | Oficial de 1ª electricista. (mão de obra) | 0.573 | 639.39 | 366.370 |
| % | % | Custos directos complementares | 2 % | 33357.250 | 667.145 |
|  |  | Custos directos |  |  | 34024.395 |

## Recursos

**mt32pvs010fa** Ud Placa vitrocerâmica
Dados técnicos: Custo energético 51.833 MJ; Emissão de CO2 3.985 kg
Resíduos:
- embalagem: re150101 Embalagens de papel e cartão. (componente de resíduo); rendimento 1.069 kg; Código LER 15 01 01; Massa do elemento 1 kg; Volume 0.001333 m3
- embalagem: re170604 Materiais de isolamento não abrangidos em 17 06 01 e 17 06 03. (componente de resíduo); rendimento 0.053 kg; Código LER 17 06 04; Massa do elemento 1 kg; Volume 0.001667 m3
