# Torneira temporizada para urinol

- Propriedade do ficheiro: CYPE Ingenieros S.A.
- Formato: FIEBDC-3/2016
- Programa: Gerador de preços para construção civil. CYPE Ingenieros, S.A.
- Data: 22/06/2025
- Âmbito geográfico: Cabo Verde
- Moeda: CVE
- Custos indirectos: 3 %
- IVA: 15 %

## S Equipamentos fixos e sinalização

### SG Torneiras

#### SGU Para urinóis

**SGU010** Ud Torneira temporizada para urinol.
Torneira temporizada, instalação à vista formada por torneira de passagem recta mural para urinol, com tempo de fluxo de 5 segundos, caudal de 9 l/min, acabamento cromado, para colocação em superfície. Inclusive elementos de ligação.
Inclui: Marcação. Colocação. Ligação. Verificação do seu correcto funcionamento.
Critério de medição de projecto: Número de unidades previstas, segundo documentação gráfica de Projecto.
Critério de medição de obra: Medir-se-á o número de unidades realmente colocadas segundo especificações de Projecto.

| Código | Un | Descrição | Rendimento | Preço | Importância |
|---|---|---|---|---|---|
| mt31gmp300ce | Ud | Torneira de passagem recta mural para urinol, com tempo de fluxo de 5 segundos, caudal de 9 l/min, acabamento cromado, para colocação em superfície; inclusive elementos de ligação. (material) | 1 | 8130.44 | 8130.440 |
| mt37www010 | Ud | Material auxiliar para instalações de abastecimento de água. (material) | 1 | 228.74 | 228.740 |
| mo008 | h | Oficial de 1ª canalizador. (mão de obra) | 0.229 | 672.75 | 154.060 |
| % | % | Custos directos complementares | 2 % | 8513.240 | 170.265 |
|  |  | Custos directos |  |  | 8683.505 |
