# Candeeiro de pé

- Propriedade do ficheiro: CYPE Ingenieros S.A.
- Formato: FIEBDC-3/2016
- Programa: Gerador de preços para construção civil. CYPE Ingenieros, S.A.
- Data: 03/02/2023
- Âmbito geográfico: Cabo Verde
- Moeda: CVE
- Custos indirectos: 3 %
- IVA: 15 %

## U Infra-estruturas no logradouro

### UI Iluminacão exterior

#### UII Iluminação de zonas pedonais e jardim

**UII010** Ud Candeeiro de pé.
Candeeiro de pé circular com distribuição de luz radialmente simétrica, de 71 mm de diâmetro e 1000 mm de altura, para 1 lâmpada fluorescente compacta TC-S de 11 W, com corpo de alumínio injectado, alumínio e aço inoxidável, vidro opalino, porta-lâmpadas G 23, balastro, classe de protecção I, grau de protecção IP44, isolamento classe F, com placa de amarração e pernos. Inclusive lâmpadas.
Inclui: Marcação. Montagem, ligação e verificação do seu correcto funcionamento.
Critério de medição de projecto: Número de unidades previstas, segundo documentação gráfica de Projecto.
Critério de medição de obra: Medir-se-á o número de unidades realmente executadas segundo especificações de Projecto.

| Código | Un | Descrição | Rendimento | Preço | Importância |
|---|---|---|---|---|---|
| mt34beg070dak | Ud | Candeeiro de pé circular com distribuição de luz radialmente simétrica, de 71 mm de diâmetro e 1000 mm de altura, para 1 lâmpada fluorescente compacta TC-S de 11 W, com corpo de alumínio injectado, alumínio e aço inoxidável, vidro opalino, porta-lâmpadas G 23, balastro, classe de protecção I, grau de protecção IP44, isolamento classe F, com placa de amarração e pernos. (material) | 1 | 43315.9 | 43315.900 |
| mt34tuf020c | Ud | Lâmpada fluorescente compacta TC-S de 11 W. (material) | 1 | 476.62 | 476.620 |
| mo041 | h | Oficial de 1ª construção de obra civil. (mão de obra) | 0.458 | 552.42 | 253.008 |
| mo087 | h | Ajudante de construção de obra civil. (mão de obra) | 0.458 | 354.25 | 162.247 |
| mo003 | h | Oficial de 1ª electricista. (mão de obra) | 0.458 | 567.64 | 259.979 |
| mo102 | h | Ajudante de electricista. (mão de obra) | 0.458 | 353.55 | 161.926 |
| % | % | Custos directos complementares | 2 % | 44629.680 | 892.594 |
|  |  | Custos directos |  |  | 45522.274 |

## Recursos

**mt34beg070dak** Ud Candeeiro de pé circular com distribuição de luz radialmente simétrica
Dados técnicos: Custo energético 180.199 MJ; Emissão de CO2 17.449 kg
Resíduos:
- embalagem: re150101 Embalagens de papel e cartão. (componente de resíduo); rendimento 0.18 kg; Código LER 15 01 01; Massa do elemento 1 kg; Volume 0.001333 m3
- embalagem: re170203 Plástico. (componente de resíduo); rendimento 0.09 kg; Código LER 17 02 03; Massa do elemento 1 kg; Volume 0.001667 m3
