# Fossa séptica de polietileno de alta densidade (PEAD/HDPE)

- Propriedade do ficheiro: CYPE Ingenieros S.A.
- Formato: FIEBDC-3/2016
- Programa: Gerador de preços para construção civil. CYPE Ingenieros, S.A.
- Data: 22/06/2025
- Âmbito geográfico: Cabo Verde
- Moeda: CVE
- Custos indirectos: 3 %
- IVA: 15 %

## U Infra-estruturas no logradouro

### US Tratamento de águas residuais domésticas

#### USS Fossas sépticas e filtros

**USS010** Ud Fossa séptica de polietileno de alta densidade (PEAD/HDPE).
Fossa séptica de polietileno de alta densidade (PEAD/HDPE) horizontal com pré-filtro, de 1000 litros, de 940 mm de diâmetro e 1550 mm de comprimento, com boca de acesso de 400 mm de diâmetro, boca de entrada e boca de saída de 110 mm de diâmetro.
Inclui: Marcação. Colocação e ligação da fossa séptica. Verificação do seu correcto funcionamento.
Critério de medição de projecto: Número de unidades previstas, segundo documentação gráfica de Projecto.
Critério de medição de obra: Medir-se-á o número de unidades realmente executadas segundo especificações de Projecto.

| Código | Un | Descrição | Rendimento | Preço | Importância |
|---|---|---|---|---|---|
| mt46fsp200aaa | Ud | Fossa séptica de polietileno de alta densidade (PEAD/HDPE) horizontal com pré-filtro, de 1000 litros, de 940 mm de diâmetro e 1550 mm de comprimento, com boca de acesso de 400 mm de diâmetro, boca de entrada e boca de saída de 110 mm de diâmetro, segundo NP EN 12566-1, para tratamento primário de águas residuais. (material) | 1 | 75123.4 | 75123.400 |
| mo008 | h | Oficial de 1ª canalizador. (mão de obra) | 1.787 | 672.75 | 1202.204 |
| mo107 | h | Ajudante de canalizador. (mão de obra) | 1.787 | 418.91 | 748.592 |
| % | % | Custos directos complementares | 2 % | 77074.196 | 1541.484 |
|  |  | Custos directos |  |  | 78615.680 |
