# Portão em vedação de terreno

- Propriedade do ficheiro: CYPE Ingenieros S.A.
- Formato: FIEBDC-3/2016
- Programa: Gerador de preços para construção civil. CYPE Ingenieros, S.A.
- Data: 29/10/2024
- Âmbito geográfico: Cabo Verde
- Moeda: CVE
- Custos indirectos: 3 %
- IVA: 15 %

## U Infra-estruturas no logradouro

### UV Vedações

#### UVP Portões

**UVP010** Ud Portão em vedação de terreno.
Portão de chapa de aço galvanizado, acabamento lacado, de uma folha de batente, dimensões 300x200 cm, perfis rectangulares em aro soco inferior realizado com chapa grecada de 1,2 mm de espessura nas duas faces, para acesso de veículos. Abertura manual. Inclusive dobradiças ou ancoragens metálicas laterais dos caixilhos, armadura portante do portão e trabalhos de união a vedação, elementos de ancoragem, ferragens de segurança e fecho, acabamento com primário antioxidante e acessórios.
Inclui: Marcação. Colocação e montagem do poste de fixação. Instalação do portão. Betonagem. Montagem do sistema de abertura. Montagem do sistema de accionamento. Inspecção e lubrificação dos mecanismos.
Critério de medição de projecto: Número de unidades previstas, segundo documentação gráfica de Projecto.
Critério de medição de obra: Medir-se-á o número de unidades realmente executadas segundo especificações de Projecto.

| Código | Un | Descrição | Rendimento | Preço | Importância |
|---|---|---|---|---|---|
| mt10hmf020Fa | m³ | Betão simples C25/30 (X0(P); D25; S2; Cl 0,4), fabricado em central, segundo NP EN 206. (material) | 0.09 | 13236.14 | 1191.253 |
| mt08aaa010a | m³ | Água. (material) | 0.012 | 195.56 | 2.347 |
| mt01arg005a | t | Areia de pedreira, para argamassa preparada em obra. (material) | 0.098 | 2106.19 | 206.407 |
| mt08cem000m | kg | Cimento cinzento em sacos. (material) | 15 | 17.38 | 260.700 |
| mt26vpc010a | m² | Portão metálico em vedação exterior, para acesso de veículos, uma folha de batente, de chapa de aço galvanizado, acabamento lacado com dobradiças ou ancoragens metálicas nos laterais dos caixilhos, armadura portante da cancela, elementos de ancoragem, ferragens de segurança e fecho, acabamento com aplicação de primário antioxidante e acessórios. Segundo EN 13241-1. (material) | 6 | 58577.23 | 351463.380 |
| mq06hor010 | h | Betoneira eléctrica com uma capacidade de amassadura de 160 l. (equipamento) | 0.042 | 334.11 | 14.033 |
| mo041 | h | Oficial de 1ª construção de obra civil. (mão de obra) | 3.78 | 627.12 | 2370.514 |
| mo087 | h | Ajudante de construção de obra civil. (mão de obra) | 4.33 | 402.07 | 1740.963 |
| mo018 | h | Oficial de 1ª serralheiro. (mão de obra) | 1.237 | 635.34 | 785.916 |
| mo059 | h | Ajudante de serralheiro. (mão de obra) | 1.237 | 402.84 | 498.313 |
| % | % | Custos directos complementares | 2 % | 358533.826 | 7170.677 |
|  |  | Custos directos |  |  | 365704.503 |

Resíduos:
- colocação: mt10hmf020Fa Betão simples C25/30 (X0(P); D25; S2; Cl 0,4), fabricado em central, segundo NP EN 206; factor de resíduo 0.0013243
- colocação: mt01arg005a Areia de pedreira, para argamassa preparada em obra; factor de resíduo 0.00501329
- colocação: mt08cem000m Cimento cinzento em sacos; factor de resíduo 0.0063

## Recursos

**mt10hmf020Fa** m³ Betão simples C25/30 (X0(P); D25; S2; Cl 0,4), fabricado em central, segundo NP EN 206
Dados técnicos: Custo energético 1840.000 MJ; Emissão de CO2 230.000 kg; Código LER 17 01 01; Massa do elemento 2300 kg; Volume 1.533333 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt26vpc010a** m² Portão metálico em vedação exterior
Dados técnicos: Custo energético 9.891 MJ; Emissão de CO2 0.471 kg
Resíduos:
- embalagem: re170203 Plástico; rendimento 0.065 kg
- embalagem: re170604 Materiais de isolamento não abrangidos em 17 06 01 e 17 06 03. (componente de resíduo); rendimento 0.068 kg; Código LER 17 06 04; Massa do elemento 1 kg; Volume 0.001667 m3
