# Pavimento de lajetas de pedra natural sobre camada de areia

- Propriedade do ficheiro: CYPE Ingenieros S.A.
- Formato: FIEBDC-3/2016
- Programa: Gerador de preços para construção civil. CYPE Ingenieros, S.A.
- Data: 22/06/2025
- Âmbito geográfico: Cabo Verde
- Moeda: CVE
- Custos indirectos: 3 %
- IVA: 15 %

## U Infra-estruturas no logradouro

### UX Pavimentos

#### UXP De pedra natural

**UXP020** m² Pavimento de lajetas de pedra natural sobre camada de areia.
Fornecimento e colocação de pavimento para uso exterior em áreas pedonais e ruas residenciais, de lajetas de peças regulares de calcário de Silos de 60x40x2 cm, acabamento serrado, assentes sobre camada de areia de 0 a 5 mm de diâmetro, de 3 cm de espessura; dispondo de juntas com largura igual ou superior a 8 mm; para o seu posterior enchimento com areia sílica de tamanho 0/2 mm. Inclusive juntas de dilatação e juntas estruturais, cortes a realizar para os ajustes aos bordos do confinamento ou às aberturas existentes no pavimento, limpeza do pavimento e das juntas.
Inclui: Implantação de mestras e níveis. Espalhamento da camada de areia. Colocação individual, com maceta, das peças. Formação de juntas e encontros. Limpeza do pavimento e das juntas. Enchimento das juntas com areia seca, através de escovado. Eliminação do material sobrante da superfície, através de varredela.
Critério de medição de projecto: Superfície medida em projecção horizontal, segundo documentação gráfica de Projecto. Não se tiveram em conta os desperdícios como factor de influência para incrementar a medição, uma vez que na composição foi considerada uma percentagem de rupturas geral.
Critério de medição de obra: Medir-se-á, em projecção horizontal, a superfície realmente executada segundo especificações de Projecto.

| Código | Un | Descrição | Rendimento | Preço | Importância |
|---|---|---|---|---|---|
| mt01ara010a | m³ | Areia com granulometria de 0 a 5 mm de diâmetro, limpa. (material) | 0.03 | 1673.25 | 50.198 |
| mt18bpn011aa | m² | Peças de calcário de Silos, de 60x40x2 cm, acabamento serrado, segundo NP EN 1341. (material) | 1.05 | 4329.84 | 4546.332 |
| mt01arp020a | kg | Areia natural, fina e seca, de 2 mm de tamanho máximo, isenta de sais prejudiciais, fornecida em sacos. (material) | 1 | 40.96 | 40.960 |
| mo041 | h | Oficial de 1ª construção de obra civil. (mão de obra) | 0.458 | 654.61 | 299.811 |
| mo087 | h | Ajudante de construção de obra civil. (mão de obra) | 0.642 | 419.67 | 269.428 |
| % | % | Custos directos complementares | 2 % | 5206.729 | 104.135 |
|  |  | Custos directos |  |  | 5310.864 |

Resíduos:
- colocação: mt01ara010a Areia com granulometria de 0 a 5 mm de diâmetro, limpa; factor de resíduo 0.003
- colocação: mt18bpn011aa Peças de calcário de Silos, de 60x40x2 cm, acabamento serrado, segundo NP EN 1341; factor de resíduo 0.0385
- colocação: mt01arp020a Areia natural, fina e seca, de 2 mm de tamanho máximo, isenta de sais prejudiciais, fornecida em sacos; factor de resíduo 0.003

## Recursos

**mt01ara010a** m³ Areia com granulometria de 0 a 5 mm de diâmetro, limpa
Dados técnicos: Custo energético 146.250 MJ; Emissão de CO2 7.800 kg; Código LER 01 04 09; Massa do elemento 1950 kg; Volume 1.21875 m3

**mt18bpn011aa** m² Peças de calcário de Silos, de 60x40x2 cm, acabamento serrado, segundo NP EN 1341
Dados técnicos: Custo energético 77.798 MJ; Emissão de CO2 1.715 kg; Código LER 01 04 13; Massa do elemento 41.9 kg; Volume 0.027933 m3
Resíduos:
- embalagem: re170201 Madeira. (componente de resíduo); rendimento 0.031 kg; Código LER 17 02 01; Massa do elemento 1 kg; Volume 0.000909 m3
- embalagem: re170203 Plástico. (componente de resíduo); rendimento 0.02 kg; Código LER 17 02 03; Massa do elemento 1 kg; Volume 0.001667 m3

**mt01arp020a** kg Areia natural, fina e seca, de 2 mm de tamanho máximo, isenta de sais prejudiciais, fornecida em sacos
Dados técnicos: Custo energético 0.075 MJ; Emissão de CO2 0.004 kg; Código LER 01 04 09; Massa do elemento 1 kg; Volume 0.000625 m3
