# Ensaio de ladrilhos de pedra natural

- Propriedade do ficheiro: CYPE Ingenieros S.A.
- Formato: FIEBDC-3/2016
- Programa: Gerador de preços para construção civil. CYPE Ingenieros, S.A.
- Data: 18/04/2024
- Âmbito geográfico: Cabo Verde
- Moeda: CVE
- Custos indirectos: 3 %
- IVA: 15 %

## X Controlo de qualidade e ensaios

### XB Pavimentos

#### XBN De pedra natural

**XBN010** Ud Ensaio de ladrilhos de pedra natural.
Ensaios a realizar em laboratório acreditado na área técnica correspondente, sobre uma amostra de granito, recolhida em obra, para a determinação das seguintes características: densidade real segundo EN 1936. Incluindo deslocamento à obra e relatório de resultados.
Inclui: Deslocamento à obra. Recolha de amostras. Realização dos ensaios. Redacção de relatório dos resultados dos ensaios realizados.
Critério de medição de projecto: Ensaio a realizar, segundo documentação do Plano de controlo de qualidade.

| Código | Un | Descrição | Rendimento | Preço | Importância |
|---|---|---|---|---|---|
| mt49des010 | Ud | Repercussão por deslocamento à obra para a recolha de amostras. (material) | 1 | 119.68 | 119.680 |
| mt49mcp020 | Ud | Recolha em obra de amostras de granito, cujo peso não exceda 50 kg. (material) | 1 | 43889.19 | 43889.190 |
| mt49mcp100 | Ud | Ensaio para determinar a densidade real de uma amostra de granito, segundo EN 1936. (material) | 1 | 5346.46 | 5346.460 |
| mt49mcp030 | Ud | Relatório de resultados dos ensaios realizados sobre uma amostra de granito. (material) | 1 | 14404.4 | 14404.400 |
| % | % | Custos directos complementares | 2 % | 63759.730 | 1275.195 |
|  |  | Custos directos |  |  | 65034.925 |
