# Escavação por tramos para investigação de fundação de interesse histórico

- Propriedade do ficheiro: CYPE INGENIEROS, S.A.
- Formato: FIEBDC-3/2002
- Âmbito geográfico: Cabo Verde
- Moeda: CVE
- Custos indirectos: 3.00 %
- IVA: 15.00 %

## 0 Trabalhos prévios

### 0G Trabalhos arqueológicos

#### 0GE Escavações arqueológicas e transportes

**0GE040** m³ Escavação por tramos para investigação de fundação de interesse histórico.
Escavação por tramos para investigação de fundação de interesse histórico, com possível aparecimento de materiais arqueológicos entre 1 e 1,5 m de profundidade, através de desaterro de terreno brando, realizada com meios manuais, que tem como finalidade o despejo volumétrico dos espaços originais circundantes à fundação, com existência de depósitos de diferentes origens, executada por tramos e com seguimento arqueológico na obra. Inclusive carga de terras e materiais arqueológicos encontrados, e transporte com meios manuais, a ponto de inspecção arqueológica, para tratamento dos mesmos.
Inclui: Marcação no terreno. Escavação e extracção de terras. Carga para camião das terras escavadas.
Critério de medição de projecto: Volume medido segundo documentação gráfica de Projecto.
Critério de medição de obra: Medir-se-á o volume realmente escavado segundo especificações de Projecto.

| Código | Un | Descrição | Rendimento | Preço | Importância |
|---|---|---|---|---|---|
| mo000 | h | arqueólogo. (mão de obra) | 1.362 | 912.49 | 1242.81 |
| mo112 | h | Operário especializado construção. (mão de obra) | 11.576 | 393.22 | 4551.91 |
| % | % | Custos directos complementares | 2 % | 5794.72 | 115.89 |
|  |  | Custos directos |  |  | 5910.61 |
