# Protecção provisória da cobertura do edifício contra a chuva, através de tabuleiros e lona impermeável, e posterior remoção da protecção

- Propriedade do ficheiro: CYPE INGENIEROS, S.A.
- Formato: FIEBDC-3/2002
- Âmbito geográfico: Cabo Verde
- Custos indirectos: 3.00 %
- IVA: 15.00 %

## 0 Trabalhos prévios

### 0M Equipamento

#### 0MP Protecção

**0MP040** m² Protecção provisória da cobertura do edifício contra a chuva, através de tabuleiros e lona impermeável, e posterior remoção da protecção.
Fornecimento e colocação de tabuleiros e lona impermeável, para proteger provisoriamente a cobertura do edifício contra a chuva. Incluindo a fixação da lona com corda de poliamida, vigilância e manutenção da protecção enquanto os trabalhos decorrem, posterior remoção, recolha e carga manual para camião ou contentor.
Inclui: Colocação da protecção. Remoção da protecção e carga para contentor.
Critério de medição de projecto: Superfície medida segundo documentação gráfica de Projecto.
Critério de medição de obra: Medir-se-á a superfície realmente executada segundo especificações de Projecto.

| Código | Un | Descrição | Rendimento | Preço | Importância |
|---|---|---|---|---|---|
| mt08eft010a | m² | Painel de aglomerado, hidrófugo, de 19 mm de espessura. (material) | 1.000 | 8.11 | 8.11 |
| mt32war060 | m² | Lona impermeável de protecção, de polietileno, com malha de reforço e corda perimetral de poliamida para o ajuste da lona. (material) | 1.150 | 5.60 | 6.44 |
| mt32war030 | m | Fita plástica autocolante. (material) | 2.500 | 0.05 | 0.13 |
| mo113 | h | Operário não qualificado construção. (mão de obra) | 0.604 | 2.26 | 1.37 |
| % | % | Custos directos complementares | 2 % | 16.05 | 0.32 |
|  |  | Custos directos |  |  | 16.37 |
