# Transporte, colocação em obra e remoção de equipamento completo para sistema Wellpoint

- Propriedade do ficheiro: CYPE INGENIEROS, S.A.
- Formato: FIEBDC-3/2002
- Âmbito geográfico: Cabo Verde
- Moeda: CVE
- Custos indirectos: 3.00 %
- IVA: 15.00 %

## A Acondicionamento do terreno

### AH Bombagens

#### AHW Sistema Wellpoint

**AHW010** Ud Transporte, colocação em obra e remoção de equipamento completo para sistema Wellpoint.
Transporte, colocação em obra e remoção de equipamento completo para sistema de drenagem Wellpoint.
Critérios considerados na determinação do preço da unidade de obra: O preço inclui o deslocamento à obra do pessoal especializado.
Inclui: Transporte à obra. Montagem do equipamento. Desmontagem do equipamento. Remoção do equipamento>.
Critério de medição de projecto: Número de unidades previstas, segundo documentação gráfica de Projecto.
Critério de medição de obra: Medir-se-á o número de unidades realmente executadas segundo especificações de Projecto.

| Código | Un | Descrição | Rendimento | Preço | Importância |
|---|---|---|---|---|---|
| mq12swp010a | Ud | Transporte, colocação em obra e remoção de equipamento completo para sistema de drenagem Wellpoint. (equipamento) | 1.000 | 72594.66 | 72594.66 |
| % | % | Custos directos complementares | 2 % | 72594.66 | 1451.89 |
|  |  | Custos directos |  |  | 74046.55 |
