# Paralisação do equipamento completo para execução de microestacas, em trabalhos de reforço de fundações

- Propriedade do ficheiro: CYPE INGENIEROS, S.A.
- Formato: FIEBDC-3/2002
- Âmbito geográfico: Cabo Verde
- Moeda: CVE
- Custos indirectos: 3.00 %
- IVA: 15.00 %

## C Fundações

### CZ Reforços

#### CZM Microestacas em fundação

**CZM002** h Paralisação do equipamento completo para execução de microestacas, em trabalhos de reforço de fundações.
Paralisação do equipamento completo para execução de microestacas em trabalhos de reforço de fundações, por causas alheias à empresa construtora, tais como falta de instruções, falta de prestações previstas, ou falhas de recepção nos materiais.
Critério de medição de projecto: Tempo estimado.
Critério de medição de obra: Amortização em forma de aluguer por horas, segundo as condições definidas no contrato subscrito com a empresa fornecedora.

| Código | Un | Descrição | Rendimento | Preço | Importância |
|---|---|---|---|---|---|
| mq03pva060b | Ud | Paralisação do equipamento completo na execução de microestacas em trabalhos de reforço de fundação, por causas alheias à empresa fornecedora. (equipamento) | 1.000 | 18651.86 | 18651.86 |
| % | % | Custos directos complementares | 2 % | 18651.86 | 373.04 |
|  |  | Custos directos |  |  | 19024.90 |
