# Demolição de pavimento exterior de ladrilhos e/ou lajetas de betão, com martelo pneumático, e carga manual de entulho para camião ou contentor

- Propriedade do ficheiro: CYPE INGENIEROS, S.A.
- Formato: FIEBDC-3/2002
- Âmbito geográfico: Cabo Verde
- Custos indirectos: 3.00 %
- IVA: 15.00 %

## D Demolições

### DU Infra-estruturas no logradouro

#### DUX Pavimentos

**DUX050** m² Demolição de pavimento exterior de ladrilhos e/ou lajetas de betão, com martelo pneumático, e carga manual de entulho para camião ou contentor.
Demolição de pavimento exterior de ladrilhos e/ou lajetas de betão, com martelo pneumático, sem incluir a demolição da base de suporte. Incluindo p/p de limpeza, armazenamento, remoção e carga manual de entulho para camião ou contentor.
Inclui: Demolição do pavimento com martelo pneumático. Fragmentação do entulho em peças manejáveis. Remoção e acumulação de entulho. Limpeza dos restos da obra. Carga manual de entulho para camião ou contentor.
Critério de medição de projecto: Superfície medida segundo documentação gráfica de Projecto.
Critério de medição de obra: Medir-se-á a superfície realmente demolida segundo especificações de Projecto.

| Código | Un | Descrição | Rendimento | Preço | Importância |
|---|---|---|---|---|---|
| mq05mai030 | h | Martelo pneumático. (equipamento) | 0.057 | 4.17 | 0.24 |
| mq05pdm110 | h | Compressor portátil diesel média pressão 10 m³/min. (equipamento) | 0.057 | 7.08 | 0.40 |
| mo110 | h | Operário especializado construção. (mão de obra) | 0.065 | 2.11 | 0.14 |
| mo111 | h | Operário não qualificado construção. (mão de obra) | 0.130 | 2.07 | 0.27 |
| % | % | Custos directos complementares | 2 % | 1.05 | 0.02 |
|  |  | Custos directos |  |  | 1.07 |
