# Pilar de alvenaria

- Propriedade do ficheiro: CYPE INGENIEROS, S.A.
- Formato: FIEBDC-3/2002
- Âmbito geográfico: Cabo Verde
- Moeda: CVE
- Custos indirectos: 3.00 %
- IVA: 15.00 %

## E Estruturas

### EF Alvenarias

#### EFP Pilares

**EFP010** m Pilar de alvenaria.
Pilar de alvenaria de uma vez x uma vez, de tijolo cerâmico face à vista perfurado clínquer, vermelho, 24x11,5x5 cm, com juntas horizontais e verticais de 10 mm de espessura, junta refundada, assente com argamassa de cimento confeccionada em obra, com 250 kg/m³ de cimento, cor cinzento, dosificação 1:6, fornecida em sacos.
Inclui: Limpeza e preparação da superfície de apoio. Marcação dos eixos do pilar e marcação do perímetro. Colocação e aprumo de prumos de referência. Colocação de fios entre prumos. Colocação de fios de prumo fixos nas arestas. Preparação da argamassa. Colocação das peças por fiadas a nível. Correcção de falhas de juntas e limpeza.
Critério de medição de projecto: Comprimento medido entre eixos, segundo documentação gráfica de Projecto.
Critério de medição de obra: Medir-se-á, a eixos, o comprimento realmente executado segundo especificações de Projecto.

| Código | Un | Descrição | Rendimento | Preço | Importância |
|---|---|---|---|---|---|
| mt05cvk010a | Ud | Tijolo cerâmico face à vista perfurado clínquer, vermelho, 24x11,5x5 cm, para utilização em alvenaria não protegida (peça U), densidade 1300 kg/m³, segundo NP EN 771-1. (material) | 36.000 | 39.87 | 1435.32 |
| mt08aaa010a | m³ | Água. (material) | 0.010 | 195.56 | 1.96 |
| mt01arg005a | t | Areia de pedreira, para argamassa preparada em obra. (material) | 0.084 | 2106.19 | 176.92 |
| mt08cem000m | kg | Cimento cinzento em sacos. (material) | 12.983 | 17.38 | 225.64 |
| mq06hor010 | h | Betoneira eléctrica com uma capacidade de amassadura de 160 l. (equipamento) | 0.042 | 334.11 | 14.03 |
| mo021 | h | Oficial de 1ª construção em trabalhos auxiliares de pedreiro. (mão de obra) | 1.278 | 627.12 | 801.46 |
| mo078 | h | Ajudante de construção em trabalhos auxiliares de pedreiro. (mão de obra) | 1.372 | 402.07 | 551.64 |
| mo114 | h | Operário não qualificado construção em trabalhos auxiliares de pedreiro. (mão de obra) | 0.727 | 386.89 | 281.27 |
| % | % | Custos directos complementares | 2 % | 3488.24 | 69.76 |
|  |  | Custos directos |  |  | 3558.00 |
