# Ancoragem mecânica de expansão, macho, sobre elemento de betão

- Propriedade do ficheiro: CYPE INGENIEROS, S.A.
- Formato: FIEBDC-3/2002
- Âmbito geográfico: Cabo Verde
- Moeda: CVE
- Custos indirectos: 3.00 %
- IVA: 15.00 %

## E Estruturas

### EH Betão armado

#### EHW Ancoragens estruturais

**EHW020** Ud Ancoragem mecânica de expansão, macho, sobre elemento de betão.
Ancoragem mecânica de segurança por expansão, de aço galvanizado, M8x75 -/10, de 8 mm de diâmetro e 75 mm de comprimento, inserida em perfuração de 9 mm de diâmetro e 65 mm de profundidade mínima, realizada através de furo com martelo percutor e broca, sobre elemento fissurado ou não fissurado, de betão de 20 N/mm² de resistência característica mínima e 50 N/mm² de resistência característica máxima.
Inclui: Implantação da posição da ancoragem. Execução da perfuração. Limpeza do pó resultante. Introdução da ancoragem. Aplicação do par de aperto com chave dinamométrica. Limpeza dos restos sobrantes.
Critério de medição de projecto: Número de unidades previstas, segundo documentação gráfica de Projecto.
Critério de medição de obra: Medir-se-á o número de unidades realmente executadas segundo especificações de Projecto.

| Código | Un | Descrição | Rendimento | Preço | Importância |
|---|---|---|---|---|---|
| mt26ahi010ab | Ud | Ancoragem mecânica de segurança por expansão, de aço galvanizado, M8x75 -/10, de 8 mm de diâmetro e 75 mm de comprimento, composta por corpo com cabeça roscada com marca de colocação de cor vermelho, batente para manga de expansão e base em forma de cone, manga de expansão, porca e anilha, para fixação sobre elementos de betão, fissurados ou não fissurados. (material) | 1.000 | 364.52 | 364.52 |
| op00tal010 |  | Berbequim. | 1.000 | 0.00 | 0.00 |
| mo020 | h | Oficial de 1ª construção. (mão de obra) | 0.097 | 627.12 | 60.83 |
| mo112 | h | Operário especializado construção. (mão de obra) | 0.097 | 393.22 | 38.14 |
| % | % | Custos directos complementares | 2 % | 463.49 | 9.27 |
|  |  | Custos directos |  |  | 472.76 |
